# DB Eriwan
Angebotsaufforderung (GAEB DA XML 3.3, DA83)
Projekt: 06424
Währung: EUR
Bieterkommentare zugelassen: ja
Nebenangebote zugelassen: ja
Vergabeart: Öffentliche Ausschreibung
Auftraggeber: Bundesamt für Bauwesen und Raumordnung, Deichmanns Aue 31–37, 53179 Bonn, D; DV-Nummer: D1; Vergabenummer: D1
Erstellt mit: GXML Toolbox V3.3 R20230829, iTWO_64 V25.0.650, 30.03.2026

## BAUBESCHREIBUNG
BAUBESCHREIBUNG
=================
1. Liegenschaften
------------------------
Die Deutsche Botschaft liegt zentral in der armenischen Hauptstadt Jerewan und wird von der Bundesregierung gepachtet. Das Hauptgebäude und ein Technikgebäude waren bereits vor dem Einzug der Dt. Botschaft vorhanden. Im Rahmen von mehreren Baumaßnahmen wurde das Gebäude auf die Erfordernisse der Nutzungen angepasst und erweitert.
Das Grundstück ist 2.521 m² groß.
Die Liegenschaft besteht vornehmlich aus den Gebäuden der Kanzlei, einem Technikgebäude und einer Garagenanlage. Weiterhin ist eine Außenwache mit Schleuse für KFZ und Personen sowie eine Personenschleuse für Visa-Antragsteller vorhanden.

2. Gebäudekonstruktion
--------------------------------
Das Kanzleigebäude ist freistehend und bestellt aus einem 3-geschossigen Gebäude mit Seitenflügel. Das Kanzleigebäude ist unterkellert und mit einem Walmdach ausgestattet. Der Seitenflügel ist nicht unterkellert und mit einem Flachdach ausgestattet.
Weiterhin ist sind ein Technikgebäude und ein Garagenkomplex mit Pultdach vorhanden. Beide Geschosse sind eingeschossig und stehen mit den Längsseiten direkt nebeneinander. Es gibt keine konstruktive Verbindung.
Das Technikgebäude und die Kanzlei wurden in örtliche Bauweise erstellt. Diese ist eine Mischbauweise aus Stahlbeton, Beton und Natursteinmauerwerk. Alle neueren Gebäudeteile und Bauwerke, wie der Seitenflügel, die äußere Wachen und die Garagenanlage sind in Stahlbetonbauweise errichtet worden. Die Dachkonstruktion der Walm- und Pultdächer sind mit einem Holztragwerk ausgeführt. die Dachdeckung entspricht dem örtlichen Standard uns sind mit Stehfalzdächern in armenischer Bauweise ausgeführt.

3. Erschließung
---------------------
Die Erschließung der Liegenschaft erfolgt über eine 2-spurige Straße durch die ca. 5 m breite KFZ-Schleuse. Parkmöglichkeiten befinden sich auf dem Grundstück. Als wettergeschützte Parkmöglichkeit sind eine geschlossene Garage und 2 Carport-Stellplätze vorhanden.
Fußgänger können direkt neben dem der äußeren Wache das Grundstück betreten. Als nicht-öffentlicher Zugang ist ein Personenzugang auf der gegenüberliegenden Seite des Grundstückes vorhanden. Aufgrund des Höhenunterschiedes ist hinter dem Zugang eine Treppe vorhanden, die auf das Niveau des Grundstückes herabführt.

4. Maßnahmen Übersicht
----------------------------------
Auf dem Grundstück werden zwei Maßnahmen geplant, die zeitversetzt und nacheinander ausgeführt werden sollen:
Maßnahme 01: Erstellung eines Erweiterungsanbau/ Ertüchtigung der Sicherheitstechnik und Energieversorgung Maßnahme 02: Umbaumaßnahmen am Kanzleigebäude

Maßnahme 01:
In der nordwestlichen Ecke des Grundstückes befinden sich zwei 1-geschossige Bestandsgebäude. Das Technikgebäude, mit mehreren Zugängen, grenzt unmittelbar an die Grundstückseinfriedung (gemauerte Einfriedung). Die anderen drei Fassaden sind frei zugänglich. Zwischen Zufahrt und  Entlang der Längsseite wurde in einer vorangegangenen Maßnahme ein Garagenbau ergänzt. Der Garagenbau setzt sich aus einer Garage und einem Carport zusammen. Es besteht keine bauliche Verbindung zwischen den Gebäuden.
Der Umfang der Baumaßnahme bezieht sich auf die Schaffung neuer Flächen über der vorhandenen Garagenanlage und dem Technikgebäude. Das Technikgebäude bleibt während der gesamten Bauzeit in Betrieb bzw. in Notbetrieb. Zur Herstellung eines funktionstüchtigen Obergeschosses müssen statische Maßnahmen/ Ertüchtigungen im Erdgeschoss und dem Bereich der Fundamente ausgeführt werden. Die Maßnahmen sind für die Herstellung der Erdbebensicherheit erforderlich. Zudem muss eine Außentreppe ergänzt werden, die die vertikale Erschließung übernimmt.
Während der Baumaßnahme soll der Betrieb der Botschaft erhalten bleiben. Daher ist eine Abgrenzung des Baufeldes von dem eigentlichen Botschaftsgebäude vorgesehen.
Bestandteil der Maßnahme ist eine umfassende Baustelleneinrichtung, alle erforderlichen Rüstungsarbeiten, Gründungsarbeiten, Stahlbeton- und Mauerarbeiten. Zudem werden neue Medienleitungen zwischen dem Technikgebäude und dem Kanzleigebäude erneuert. Die Verlegung der Leitungen erfolgt unterirdisch.
Sobald die Errichtung des zusätzlichen Geschosses abgeschlossen ist, die technischen Anlagen, die Einfriedungen ertüchtigt und das  Außengelände wieder hergestellt sind, erfolgt der Bezug der Nutzflächen.

Maßnahme 02:
Mit Schaffung von Ausweichflächen auf dem Grundstück, können Umbaumaßnahmen im Kanzleigebäude ausgeführt werden. In der Kanzlei müssen, unter laufendem Betrieb, neue Nutzflächen und Umstrukturierungen ausgeführt werden. Die Arbeiten werden auf allen Etagen ausgeführt werden. Die größte Maßnahme erfolgt im Erdgeschoss. Ein ehemaliger überdachter Außenraum wird zu einem vollwertigen Raum ausgebaut. Dadurch können die Büroflächen erheblich erweitert werden und entsprechend den aktuellen Anforderungen. In den weiteren Etagen sind nur kleinere Maßnahmen umzusetzen, die hauptsächlich das Versetzen von Türdurchbrüchen, Abbruchmaßnahmen, Raumteilungen und das Herstellen von Wand- und Deckendurchbrüchen umfassen.

5. Ausführung und Planung
------------------------------------
Für den Hochbau sind sechs Vergabeeinheiten vorgesehen:
Vergabeeinheit 1: Abbruch-,  kleinere Stahlbau- und Ausbauarbeiten sowie notwendige Arbeiten an den Außenanlagen werden von einem lokalen Generalunternehmer ausgeführt.
Vergabeeinheit 2: Herstellung von Stahlkonstruktionen als Traggerüst für den Erweiterungsbau, einer Stahltreppe und einer Unterkonstruktion für die Erweiterung der Zaunanlage, durch eine örtliche Firma
Vergabeeinheit 3:Umsetzung der Ausbauarbeiten, Wie Maler-, Bodenbelags- und Möbeltischerarbeiten, durch eine örtliche Firma
Vergabeeinheit 4: Erneuerung der Dachdeckung auf dem Kanzleigebäude, in örtlicher Bauweise und durch eine örtliche Firma
Vergabeeinheit 5: Errichtung einer Gebäudeerweiterung in Holzständerbauweise, durch eine deutsche Firma
Vergabeeinheit 6: Erneuerung und Ergänzung von Türen und Fenster mit Sicherheitsanforderungen, durch eine deutsche Firma
Die Planungsleistung und Objektüberwachung werden durch das Architekturbüro als bevollmächtigten des AG erbracht. Die örtliche Objektüberwachung wird ebenfalls

6. Leistungsumfang Zimmererarbeiten
--------------------------------------------------
Der Anbau auf dem Grundstück soll durch ein zusätzliches Geschoss erweitert werden. Zur Reduzierung der Lasten und zu der Beschleunigung des Bauablaufes, ist die Erstellung in Holzständerbauweise geplant.
Es sind Wand- und Deckenmodule in Holzbauweise vorgesehen:
- 4 St Außenwandelemente
- 6 St Innenwandelemente
- 188 m² Deckenfläche über OG1
- 181 m² Deckenfläche über EG

Abhängig von der Nutzung sind Wandbeläge auf den Außen- und Innenseiten der Module erforderlich. In der Regel werden alle Außenwandflächen mit einer hinterlüfteten Putzfassade verkleidet. Die Innenwände werden mit einer Vertäfelung aus Gipskarton ausgestattet. Der Zwischenraum zwischen Wandmodul und Gipskartonplatte dient als Installationsraum für Stromleitungen, Steckdosen und Schalterelemente.
Der Ausbau erfolgt soweit, dass die Gebäudehülle geschlossen, der Dachaufbau vollständig und die Fassaden mit Putzträgerplatten verkleidet sind.

Des Weiteren sind die Trockenbauarbeiten im Kanzleigebäude in der Ausschreibung enthalten. Diese umfassen die Herstellung von Installationswänden, Trennwänden und Unterhangdecken in geschlossener und offener Bauweise.

7. Baustelleneinrichtungen:
-----------------------------------
Der  AN hat in den Einheitspreisen alle Kosten für Einrichten, Vorhalten und Räumen der Baustelleneinrichtung zu kalkulieren, welche zur Ausführung seiner Leistung erforderlich sind.
Diese haben alle zur Leistungserfüllung erforderlichen Baugeräte, Hilfsmittel, Hilfsstoffe, Werkzeuge, Hebezeuge, Bauaufzüge, Arbeits-/ Schutzgerüste auch über 2,0 m Höhe (entsprechend den Positionsbeschreibungen) etc. zu beinhalten.
Alle gewerkeübergreifenden und das gesamte Bauvorhaben betreffenden wichtigen Belange der Baustelleneinrichtungen werden von Seiten des AG komplex geplant und bauüberwacht.
 Im Umfeld um das Gebäude wird in begrenztem Umfang Baustelleneinrichtungsfläche gemäß Lage-/ Baustelleneinrichtungsplan zur gemeinsamen Nutzung durch alle beteiligten Gewerke zur Verfügung gestellt. Dabei ist das Abstellen von PKW der AN in der BE nicht erlaubt.
Die Zuweisung von Teilflächen erfolgt durch die OÜ.
Weitere BE-Flächen können nicht bereitgestellt werden. Der AN hat sich an die vom AG bzw. von der Objektüberwachung gemachten Vorgaben strikt zu halten.
Spezielle Angaben zum Umfang und Aufstellungsort, u.a. der vom AN vorzusehenden Dinge der Baustelleneinrichtung, sind vom AN in den ihm zur Verfügung gestellten Baustelleneinrichtungsplan einzutragen. Dieser ist spätestens zwei Wochen nach Auftragserteilung der Objektüberwachung zur Prüfung und Bestätigung vorzulegen.
Zu beachten ist die eingeschränkte Erschließbar- und Zugänglichkeit der angegebenen Lagerflächen bedingt durch deren Lage innerhalb des Botschaftsgeländes. Ein Wenden auf dem Baugelände ist für Fahrzeuge über
9,0 m nicht möglich. Es ist daher von erschwerten Transporten und Transportwegen bei der Kalkulation auszugehen.

- Tagesunterkünfte und Sanitäreinrichtung:
Die Benutzung der im Gebäude befindlichen
Sanitäreinrichtungen wird nicht gestattet. Das WC in
den Technikbauten ist zu nutzen.

Die Bereitstellung von Tagesunterkünften ist alleinige Sache des AN.

Es wird nur die Aufstellung von Modul-Container als Tagesunterkünfte zugelassen und nur in dem dafür im Baustelleneinrichtungsplan extra ausgewiesenen Bereich. Der Elektroanschluss kann an dem in ca. 100 m Entfernung befindlichen Elektroverteiler erfolgen.
Für notwendige Fernsprechanschlüsse hat der AN zu sorgen.
Die Erstellung eines Wohnlagers auf der Baustelle und im angrenzenden Bereich ist nicht statthaft. Auch das kurzfristige Aufstellen von Wohnwagen und Wohncontainer wird nicht gestattet.

- Bauwasser / Baustrom:
 Die Anschlüsse für Baustrom und Bauwasser werden dem Auftragnehmer unentgeltlich zur Verfügung gestellt. Die Kosten für den Verbrauch von Baustrom und Bauwasser werden mit 0,4% der Netto-Schlussrechnungssumme in Abzug gebracht.
Baustrom- und Bauwasser wird durch den AN - Baustelleneinrichtung bereitgestellt und darf nur zur beauftragten Leistung verwendet werden.
Die Bereitstellung von Elektroenergie erfolgt an Baustromverteilerkästen, die bauseits aufgebaut und vorgehalten werden.
Die Versorgung mit Wasser erfolgt an einer zentralen Entnahmestelle im Bereich der BE, außen vor dem Gebäude.
Für die weitere Zuführung der Medien bis zur eigentlichen Arbeitsstelle ist der AN selbst verantwortlich. Alle in diesem Zusammenhang stehenden Belange hat der AN selbst zu klären.
Störungen zu Baustrom und Bauwasser sowie daraus abzuleitende Arbeitsunterbrechungen berechtigen den AN nicht zu Nachforderungen.
Es wird dem AN freigestellt, in Abänderung vorbeschriebener Vereinbarung mit eigenen Zähleinrichtungen an den Hauptanschlüssen den tatsächlichen Bedarf zu ermitteln und die dementsprechenden Kosten mit der die Liegenschaft verwaltenden Stelle abzurechnen.

- Lagerung von Baustoffen, Bauteilen und Werkzeugen:
Die Lagerung von Stoffen und Bauteilen auf der
Baustelle ist auf das nur unbedingt erforderliche Maß
zu beschränken. Das Gleiche gilt für die Aufstellung
von Container als Werkstätten, Werkzeug- bzw. Materiallager. Es besteht die Möglichkeit, die im
Baustelleneinrichtungsplan in beschränkter Größe vorhandenen Lagerflächen zu benutzen.
Bei ggf. erforderlicher Inanspruchnahme von Baustelleneinrichtungsflächen in Abweichung zu der vorgesehen Nutzung sowie bei Lieferung großer Mengen bzw. Lagerung über einen längeren Zeitraum bedarf es rechtzeitig vorher der Abstimmung und Genehmigung durch die Objektüberwachung.
Lagerräume können vom AG nicht bereitgestellt werden.

- Stellflächen für Bauschuttcontainer, Baustoffsilos,
Krane etc.:
 Bei größeren Abbruchmengen am und im Gebäude sind die Stellflächen der Bauschuttcontainer im Bereich der BE rechtzeitig vor Beginn der Abbrucharbeiten mit der Objektüberwachung abzustimmen.
Zum Sammeln von sonstigem Bauschutt und Abfällen durch den AN, ist die Aufstellung der Sammelcontainer in dem dazu im Baustelleneinrichtungsplan gekennzeichneten Bereich vorzusehen.
Der Aufstellung von Silos, Kompressoren, Krane, Bauaufzüge und dergleichen bedarf es rechtzeitig vorher der Abstimmung und Genehmigung durch die Objektüberwachung.

- Kranaufstellung von Seiten des AN
Zur Ausführung seiner Transportleistungen kann ein feststehender Kran vom AN eingesetzt werden. Zum genauen Standort, Zeitraum und allen weiteren relevanten im Zusammenhang auftretenden Bedingungen hat
sich der AN mit der Objektüberwachung vorher rechtzeitig abzustimmen.
Die Kranaufstellung mit allen umfänglichen Bedingungen und Vorleistungen ist eigenverantwortlich alleinige Sache des AN und als Bestandteil seiner Einheitspreise zu werten.
Zu beachten ist hierbei jedoch ausdrücklich, dass keine vollumfängliche Sanierung der Dächer erfolgt und somit die Dächer nicht zu beschädigen oder als Lagerfläche zu nutzen sind.

- Arbeits- und Transportgerüste:
Für die Ausführung seiner Leistungen hat der AN, falls erforderlich, eigenverantwortlich alle erforderlichen Arbeits- und Schutzgerüste vorzusehen.
Die Aufstellung einer Fassadenrüstung außen erfolgt nicht.
Die Sanierung des Innenbereiches erfolgt getrennt von den hier beschriebenen Rohbauarbeiten.

- Baubeleuchtung:
Für die Beleuchtung im Arbeits- und unmittelbaren Transportbereich hat der AN eigenverantwortlich zu sorgen.
Der Aufbau und die Unterhaltung der allgemeinen Baubeleuchtung in Fluren, in Treppenhäusern und auf
 dem Baustellengelände erfolgt im Rahmen der
Unterhaltung der BE.

- Baulärm:
Da die Arbeiten unterlaufendem Betrieb der Botschaft erfolgen
sollen, sind lärmintensive Arbeiten außerhalb der Kernarbeitszeiten der Botschaft auszuführen. Nebenleistungen,
können während der Kernarbeitszeit erfolgen. Die Kernarbeitszeit wurde
für die Dauer der Bauarbeiten von Montag bis Freitag von 9.30
bis 17.00 Uhr festgelegt.
Die lärmintensiven Arbeiten können somit von 6.00 Uhr bis 9.30 Uhr und
von 17.00 Uhr bis 22.00 Uhr ausgeführt werden. Da in Armenien
keine Sonntagsruhe gesetzlich geregelt ist, kann am Wochenende ganztägig gearbeitet werden.

8. Lokale Gegebenheiten
---------------------------------
Armenien ist ein Binnenstatt im Südkaukasus, der von Gebirgen, Hochebenen und tiefen Tälern geprägt ist. Das Land liegt zwischen Georgien im Norden, Aserbaidschan im Osten, dem Iran im Süden und der Türkei im Westen. Seine durchschnittliche Höhe über dem Meeresspiegel beträgt rund 1.800 Meter. Große Teile bestehen aus Hochplateaus, die durch Flusstäler gegliedert sind. Das Klima ist kontinental: heiße Sommer  (bis über 35°C) mit trockener Luft und kalte Winter (bis -15°C) mit Schneefall.
Die Lage auf dem armenischen Hochland mach Armenien seismisch aktiv. Erbeben kommen regelmäßig vor und sind auch in der Hauptstadt Jerewan zu erwarten.
Jerewan liegt im Ararat-Tal, im Westen Armeniens und unweit der türkischen Grenze. Die Stadt erstreckt sich auf einer Höhe von 950 bis 1.300 m über dem Meeresspiegel am Fluss Hrasdan. Das Stadtgebiet umfasst eine Fläche von 223 km² und wird von ca. 1,1 Mio. Menschen bewohnt. Dies ist etwa ein Drittel der Gesamtbevölkerung Armeniens. Das Klima ist ausgeprägt kontinental. Der Jahresniederschlag liegt meist unter 400 mm).

Bzgl. der Arbeitszeiten gibt es keine Einschränkungen. Die normale Arbeitszeit ist von 8.00-17.00. Die wöchentliche Arbeitszeit ist von Montag bis Freitag. Arbeiten an den Wochenenden (Samstag) müssen im Vorfeld abgestimmt werden. Die Arbeiten werden im laufenden Betrieb durchgeführt. Die Abstimmungen bezüglich der Zugänglichkeit zu den Räumlichkeiten sind mit der Objektüberwachung zu treffen.

Hinweise zur allgemeinen Situation, der Einreise und dem Aufenthalt in Nepal sind den Reise- und Sicherheitshinweisen des Auswärtigen Amtes zu entnehmen. Informationen zu Übernachtungsmöglichkeiten in Kathmandu können über den Bauherrn eingeholt werden.

Der Auftragnehmer hat sich während der Auftragsdauer bzw. Ausführungsdauer jeder Tätigkeit zu enthalten, die die Beziehung zwischen dem Gastland und der Bundesrepublik Deutschland beeinträchtigen könnte. Die verbreiteste Religion in Armenien ist das Christentum (ca. 92%).

9. Ausführungsfristen
----------------------------
Vom AN ist ein Ablauf-Terminplan als Balkendiagramm zu erstellen. Dieser ist spätestens zwei Wochen nach Auftragserteilung der Objektüberwachung zur Prüfung und Bestätigung vorzulegen.
Der Terminplan ist nach Bauteilbereichen zu gliedern. Der vorgesehene Arbeitskräfte-Einsatz ist auszuweisen.

10. Organisation und Baustellenbedingungen
----------------------------------------------------------
- Koordinierung
Das Architekturbüro/der AG führt zu festgesetzten Terminen Baubesprechungen durch. Der AN und/oder sein Vertreter sind zur Teilnahme an diesen Besprechungen verpflichtet.
Die Ausführung der Leistungen erfolgt in zeitlichen und örtlichen Abschnitten, die - in Abstimmung mit dem AN - von der Objektüberwachung bestimmt werden.
 Durch den Bauablauf bedingt ist mit technologischen Arbeitsunterbrechungen und nachträglichen Arbeiten zu rechnen.

- Fachbauleitung des AN:
Der AN hat zu gewährleisten, dass sich einer der von Ihm benannten Firmenvertreter während der Ausführung der beauftragten Leistungen ständig auf der Baustelle befindet und mit allen Vorschriften zur Unfallverhütung vertraut ist. Die Firmenvertreter müssen bevollmächtigt sein, Anweisungen des AG bzw. der Bauüberwachung entgegenzunehmen und ausführen zu lassen.
Beim Ineinandergreifen verschiedener Gewerke haben die AN's eigenverantwortlich ihre Arbeiten so miteinander zu koordinieren, dass ein reibungsloser Ablauf gewährleistet ist.

- Bautagesberichte:
Der Auftragnehmer hat Bautagesberichte zu führen, die dem Auftraggeber bzw. dessen Vertreter wöchentlich zur Bestätigung vorzulegen sind. Sie müssen alle Angaben enthalten, die für die Ausführung und Abrechnung des Auftrages von Bedeutung sein können.

- Vorbeugender Brandschutz:
Leicht entflammbare Materialien dürfen im Gebäude nur für den täglichen Arbeitsbedarf im Bereich der Arbeitsstätte gelagert werden, damit sie einer ständigen Aufsicht unterliegen. Verpackungen sind nach dem Auspacken sofort zu beseitigen.
Werden feuergefährliche Arbeiten durchgeführt, sind vom AN entsprechende Schutzmaßnahmen zu treffen, insbesondere ist eine personelle Brandwache im vollen Umfang vorzusehen.
Wenn feuergefährliche Maßnahmen geplant sind, so sind diese der Objektüberwachung rechtzeitig (mindestens einen Tag vorher) vor Ausführung schriftlich vom zuständigen Fachbauleiter des AN anzuzeigen, mit Bezeichnung der vor genannten Schutzmaßnahmen (Erlaubnisscheine zu Schweiß- und Metalltrennschnittarbeiten o.ä.)

- Ordnung und Sauberkeit auf der Baustelle:
Die besonderen Anforderungen der Baustelle bedingen die
Einhaltung strikter Sauberkeit auf der
Baustelle. Abfälle mit Brandgefahr sind unmittelbar,
 mindestens jedoch arbeitstäglich, zu entsorgen. Der AN hat die aus seinem Arbeitsbereich anfallenden Abfälle arbeitstäglich zu sammeln und Sorge dafür zu tragen, dass keine Abfälle von Dritten dazu gelagert werden.
Mindestens einmal wöchentlich sind alle Abfälle besenrein zu beräumen.
Bei Nichtbeachtung dieser Anweisung erfolgt eine einmalige Aufforderung mit Fristsetzung. Bei fruchtlosem Verstreichen der genannten Fristen, werden, ohne weitere Aufforderung, für die Abfallbeseitigung Dritte beauftragt und die Kosten dem Verursacher in Rechnung gestellt.
Die gesamte Baustelle wird nach Erfordernis jeweils am letzten Arbeitstag einer Woche gereinigt. Hierfür hat der Auftragnehmer kostenlos eine entsprechende Anzahl von Arbeitskräften einschl. Arbeitsmittel zur Verfügung zu stellen. Über den Einsatz dieser Arbeitskräfte entscheidet die Objektüberwachung in Abstimmung mit den Fachbauleitern der Auftragnehmer.

11. Unterlagen
------------------
 Folgende beigefügten Pläne und Unterlagen sind Vertragsbestandteil:
1 x Planliste
1 x Pläne gemäß Planliste
1 x Terminplan
Die beigefügten Anlagen dienen nur zur Angebotsbearbeitung!

12. Vorbereitung und Unterlagen zur Baudurchführung
----------------------------------------------------------------------
- Vom AN zu fertigende Unterlagen:
Die Werkplanung/Detailierung der verwendeten Materialien, Formen, Konstruktion und Maße unter Beachtung aller Anforderungen, wie sie in den Zusätzlichen Technischen Vertragsbedingungen (ZTV), in den Technischen Vorbemerkungen, in den Leistungstexten der LV-Pos. beschrieben sind sowie in den übergebenen Ausführungszeichnungen dargestellt sind, übernimmt der AN in eigener Verantwortung.

Vom AN sind detaillierte Berechnungen, Technische Merkblätter, Gütenachweise, Pläne zu Werkdetails zu erbringen und dem Architekten rechtzeitig vor Beginn der Ausführung (mindestens 2 Wochen) je 2-fach als Ausdruck und 1-fach digital zur Prüfung und Bestätigung vorzulegen.

Die Kosten sind über die Einheitspreise abgegolten.
Weiterhin sind vom AN Unterlagen zu erbringen zu den Bedingungen auf der Baustelle, Angaben zur Technologie, genau Angaben zum Bauablauf, Unterlagen zur Abrechnung.
Vom AN sind ohne besondere Vergütung zu fertigen:
- Baustelleneinrichtungsplan auf Basis AG-Plan (bei
Bedarf 2 Wochen nach Auftragserteilung in Abstimmung
mit der Bauleitung)
- Balkenterminplan (2 Wochen nach Auftragserteilung)

- Detail-/Werkstattzeichnungen des AN (2 Wochen vor
Ausführung)

- Abrechnungs- und Aufmaßzeichnungen (1 Woche vor
Rechnungslegung)

- Berechnungen und Ausführungspläne zur angebotenen
Lösung des Unternehmers (2 Wochen vor Ausführung)

- Qualitätssicherung durch den AN:
Die Eigenkontrolle der Qualität seiner Leistungen während der Bauausführung und danach ist Bestandteil des Leistungsauftrages des AN und ist mit den Einheitspreisen abgegolten.

Die Einhaltung und das Erreichen aller relevanten technischen Werte sind zu prüfen und nachzuweisen. Die Entnahme von Materialproben bzw. Bohrkernen, Kontrolle der Haftzugfestigkeiten, Durchführung von Festigkeitsprüfungen mit Messprotokollen, Erstellung von Prüfberichten etc. sind zu erbringen. Des Weiteren  sind vom AN alle relevanten technischen Parameter der Einbaumaterialien nachzuweisen.

- Bemusterung und Klärung über verwendete Materialien:
Der AN hat auf seine Initiative hin, die Bemusterung und Klärung zu verwendeten Einbaumaterialien, Beschaffenheit von Oberflächen und dergleichen herbei zu führen. Bei geforderten Bemusterungen ist die Klärung über die verwendeten Produkte so rechtzeitig herbei zu führen, dass keine terminlichen Ausführungsabhängigkeiten entstehen.
Produkte mit längeren Lieferzeiten sind so rechtzeitig zu bestellen, dass deren Montage zu den vorgeschriebenen Terminen sichergestellt ist. Die Kosten sind über die Einheitspreise abgegolten.

- Materialbestellung:
Die Materialbestellungen des AN sind anhand der ihm übergebenen Projektunterlagen und den Bedingungen am Einbauort sowie nach den vom AN zu erstellenden Unterlagen vorzunehmen.

- Kontrolle der Abmessungen:
Die in Plänen und Leistungsbeschreibungen angegebenen Konstruktionsmaße sind zu den praktischen Ausführungsmaßen am Einbauort eigenverantwortlich vom AN abzustimmen. Insbesondere sind alle in den Planungsunterlagen angegebenen Maße, die in Verbindung mit dem im Bestand vorhandenen Gebäude- bzw. sonstigen Bauteilen stehen, vom AN nachzumessen. Die Bestandshöhen sind mit den Höhen für die Neubauplanung zu kontrollieren.
Abweichungen sind der Bauleitung umgehend nach Feststellung anzuzeigen.

13. Weitere Informationen
---------------------------------
- Die Kosten für den Verbrauch von Wasser und Energie und den Zähler/Messer trägt der Auftragnehmer. Die Abrechnung erfolgt pauschal.
- Das Anbringen von eigenen Firmenschildern und sonstige Flächen für Werbung - an Fassadengerüsten, Bauzäunen u.a. - ist dem AN nicht gestattet.

Vereinfachte Schreibweise:
AG = Auftraggeber
AN = Auftragnehmer
OK = Oberkante
OÜ = Objektüberwachung
m = Meter
lfm = laufende Meter
m2 = Quadratmeter
m3 = Kubikmeter
kg = Kilogramm
t = Tonne
Mt = Monat
St = Stück
h = Stunde
psch = Pauschal
mWo = Meter pro Woche
mMt = Meter pro Monat
m2Wo = Quadratmeter pro Woche
m2Mt = Quadratmeter pro Monat
StWo = Stück pro Woche

- Ende der Baubeschreibung -

## VORBEMERKUNGEN
VORBEMERKUNGEN
=================
1. Steuerliche Pflichten
Leistungen, die der Erschließung von Grundstücken im Ausland oder der Vorbereitung, Koordinierung oder Ausführung von Bauleistungen auf Grundstücken im Ausland dienen, sind nach
§ 3a Abs. 3 Nr. 1 i. V. m. § 1 Abs. 1 Nr. 1 des deutschen Umsatzsteuergesetztes (UStG) in Deutschland nicht umsatzsteuerpflichtig. Auch Lieferungen deutscher Unternehmen an die Auslandsvertretungen sind nach § 4 Abs. 1 i.V.m. §§ 66 bzw. 6a UStG in Deutschland grundsätzlich steuerbefreit.
Eventuelle steuerrechtliche Pflichten im Gastland, die sich aus dem erteilten Auftrag ergeben, obliegen dem Auftragnehmer. Anfallende Umsatzsteuerpflicht für Nachunternehmer liegt in der Eigenverantwortung des Auftragnehmers.
Aufwendungen für die Abwicklung von steuerrechtlichen
Belangen werden nicht separat vergütet.

2. Einfuhr von Baumaterial und Zollformalitäten
Die Entzollung der Ware wird durch die Ausstellung einer Bundeseigentumsbescheinigung unterstützt. Die Bundeseigentumsbescheinigungen sind rechtzeitig anzufordern, damit die Materialien zollfrei eingeführt werden können.
Mit der Ausstellung einer Bundeseigentumsbescheinigung besteht seitens des Auftraggebers kein Versicherungsschutz. Transportversicherungen liegen allein im Ermessen des Auftragnehmers.
Für den gesamten Transport frei Baustelle ist der Auftragnehmer voll verantwortlich. Etwaige zeitliche Verzögerungen und Behinderungen berechtigen zu keinen
Mehrkosten.

3. Leitungs- / Aufsichtspersonal
Der Auftragnehmer hat einen qualifizierten, deutsch- und englischsprachigen Bauleiter bzw. bauleitenden Monteur als verantwortlichen Vertreter mit entsprechender Weisungsbefugnis zu benennen, der nur im Einverständnis mit dem Auftraggeber gewechselt werden kann. Die Landesprache ist Armenisch.
Dieser muss während der Montagearbeiten arbeitstäglich auf der Baustelle anwesend sein. Im Verhinderungsfall ist ein geeigneter Stellvertreter zu benennen. Außerdem muss dieser Vertreter im Besitz sämtlicher Ausführungspläne bzw. Werk- und Detailpläne sein.
Ein namentlich benannter deutschsprachiger Projektleiter muss im Firmensitz in Deutschland für die Dauer des
Vertragsverhältnisses zu erreichen sein.

4. Baubesprechungen
Der AN verpflichtet sich, während des Montagezeitraumes, Baubesprechungen mit dem Planer, der Auslandsvertretung und der Bauleitung zur Koordination der Arbeiten zu führen und  über wesentliche Entscheidungen zu informieren. Während der Montage vor Ort verpflichtet sich der AN einen bevollmächtigten, verantwortlichen und kompetenten Fachbauleiter vorzuhalten.

5. Tagesberichte
Alle am Bau tätigen Gewerke sind verpflichtet, einen täglichen Arbeitsbericht, in dem die Anzahl der tätigen Personen je
Gewerk, Lieferungen und die durchgeführten Arbeiten aufgeführt sind, anzufertigen und bei der Objektüberwachung wöchentlich einzureichen.

6. Bewachung der Baustelle
Die Bewachung des Geländes wird durch die Auslandsvertretung durchgeführt. Für den Schutz seiner Leistungen ist der AN selbst verantwortlich. Vom Bauherrn werden Lagermöglichkeiten auf dem
Botschaftsgelände zur Verfügung gestellt.

7. Beseitigung von Bauschutt und Verunreinigungen
Der AN hat seine Arbeitsbereiche täglich von anfallenden Verpackungen, Schuttresten und sonstigen Verunreinigungen zu beräumen bzw. zu säubern. Dies gilt für alle Bereiche in den Gebäuden.
Sämtliche demontierte Fensterelemente und Zubehör sind fachgerecht zu entsorgen.
Wird dieser Verpflichtung nicht nachgekommen, so ist der AG ohne weitere Aufforderung berechtigt, den Schutt bzw. die Verunreinigungen beseitigen zu lassen. Die hierfür entstehenden Kosten werden von der Schlussrechnung des AN in Abzug gebracht.
Das Verpackungs-, Demontage- und Abbruchmaterial wird Eigentum des Auftragnehmers und ist vom Auftragnehmer gemäß den gesetzlichen und behördlichen Bestimmungen zu entsorgen.
Dies kann in Abstimmung mit dem lokalen GU erfolgen. Entsprechende Abstimmungen werden vom AN getroffen. Die anfallenden Kosten werden nicht gesondert vergütet und
sind in die Einheitspreise einzukalkulieren.

8. Baustellenzugang, Anlieferung
Zugang und Zufahrt zu den Arbeitsbereichen erfolgt in Abstimmung mit der Auslandsvertretung.
Die Anlieferung von Materialien muss rechtzeitig vorher durch
den AN angemeldet werden. Stell- und Lagerflächen sind auf dem Baugrundstück vorhanden und werden zum rechtzeitig avisierten Zeitraum freigehalten. Lagerflächen und Arbeitsbereiche sind mit dem GU abzustimmen.
Über evtl. Einschränkungen durch Fahrverbote für
Schwerlastverkehr im Stadtgebiet hat sich der AN vorab zu
informieren.
Der Auftragnehmer hat dafür zu sorgen, dass alle Materialien und Lieferteile rechtzeitig auf der Baustelle sind. Zeitaufwand für Materialbestellungen und -transporte sind Gemeinkosten und
werden nicht gesondert vergütet.

9. Arbeitszeit
Örtliche Bestimmungen und Gesetze sind einzuhalten. Wochenendtätigkeit ist mit der Auslandsvertretung abzustimmen. Die wöchentliche Arbeitszeit in Nepal ist von Montag bis Freitag.

10. Sicherheits- und Gesundheitsschutz auf der Baustelle
Vom Auftragnehmer ist ein für den Arbeitsschutz in seinem Arbeitsbereich Verantwortlicher zu benennen. Dieser ist für die Einhaltung der Arbeitsschutzvorschrift durch die ihm unterstellten Arbeitskräfte (einschließlich der Arbeitskräfte seiner Subunternehmer) zuständig. Dies betrifft auch die Durchführungen von Unterweisungen, die zu dokumentieren sind.

11. Beschäftigung von Arbeitskräften
Die Beschaffung und Vorhaltung sämtlicher erforderlicher Unterlagen wie Visa, Arbeitsgenehmigungen, Gesundheitsvorsorge, Unterkünfte und der gleichen sind vom Arbeitnehmer zu veranlassen und werden nicht gesondert vergütet.
Lokale Hilfskräfte können in Abstimmung mit dem GU beschäftigt werden.

12. Rauch- und Alkoholverbot
Auf dem gesamten Baustellenbereich besteht Alkoholverbot. In allen Gebäuden ist das Rauchen untersagt. Rauchen im Freien ist nur in ausgewiesenen Bereichen erlaubt.

13. Stromanschluss
Der Auftragnehmer kann den für den Einsatz seiner Geräte erforderlichen Strom aus dem Stromnetz entnehmen. Die Kosten für den Verbrauch von Wasser und Energie und den Zähler/Messer trägt der AG.
Bei eventuellem Stromausfall besteht kein Anspruch auf Vergütung von Ausfallzeiten.
Strom darf nicht für Heiz- und Kühlzwecke genutzt werden. Für eine ausreichende Arbeitsplatzbeleuchtung hat der Auftragnehmer selbst zu sorgen.

14. Wasserschluss
Der Auftragnehmer kann Wasser aus dem vorhandenen Leitungsnetz entnehmen. Die Kosten für den Verbrauch von Wasser und Energie und den Zähler/Messer trägt der AG.
Auf dem Gelände sind Gartenwasseranschlüsse in der Nähe der Gebäude vorhanden, die zur Bauwasserentnahme genutzt werden können.

15. Stundenlohnarbeiten
Stundenlohnarbeiten müssen dem Auftraggeber oder dessen Vertreter vor der Ausführung angezeigt und von diesem genehmigt werden. Die Belege sind spätestens an dem der Arbeit folgenden Tag der Bauleitung zur Genehmigung vorzulegen.
Die Belege müssen folgende Angaben enthalten:
· Datum und Dauer der Arbeit
· Art der Arbeit
Im angebotenen Stundenlohn sind gemäß VOB u.a. enthalten: alle lohngebundenen Kosten, Auslösungen, Fahrgelder und dergleichen, ferner die Kosten der Beaufsichtigung sowie die für das Gewerk üblichen Grundwerkzeuge.
Bei Mehr-, Nacht-, Sonn- und Feiertagsarbeit werden die tariflichen Zuschläge auf den Basislohn verrechnet. Der Baustellenleiter führt eine laufende Liste über die geleisteten Stundenlohnarbeiten. Diese Liste ist jeweils wöchentlich dem Bauleiter (BL) vorzulegen und gegenzeichnen zu lassen.

16. Gemeinsam genutzte Einrichtungen
Gerüste werden vom lokalen GU gestellt und können gemeinsam benutzt werden.
Der Auftragnehmer hat die benötigten Hilfszeuge und Hilfskräfte für seine Montage selbst zu organisieren.

17. Planung
Die technische Bearbeitung erfolgt nach Durchführung einer Aufmaßreise auf der Grundlage des Leistungsverzeichnisses einschließlich der beigefügten Pläne.
Der AN ist verpflichtet vor Ausführung eine Werkstattplanung und bei Fertigstellung Zeichnungen "wie gebaut" zu liefern. Jeweils als dwg, pdf und 2-fach in Papierform. Wesentliche
Planungsleistungen sind ausgeschrieben. Die Werkstattplanung muss vor Fertigung vom AG geprüft und freigegeben werden.

-Ende der Vorbemerkungen-

## 468-26 Zimmererarbeiten
Datum: 30.03.2026
EP-Anteile: Geräte; Löhne; Sonstige; Stoffe

### Titel 1 Zimmerer, Dach, Fassade

#### Abschnitt 1.1 Holzrahmenbau beplankt

*Hinweis: Hinweis Titel 1.1*
Hinweis Titel 1.1
=============

Leistungsumfang
-----------------------
Die vorliegende Leistungsbeschreibung - Zimmerarbeiten - beinhaltet die Herstellung des Wandtragwerkes.

Holzschutzmaßnahmen
-------------------------------
Für die Ausführung der baulichen und chemischen Holzschutzmaßnahmen gelten die Bestimmungen der DIN 68800, Teil 1-4 sowie WTA - Merkblatt 1-2-91.
Abweichungen zur DIN 68800 Teil 4 - Bekämpfungsmaßnahmen gegen Pilz - und Insektenschäden - können nur in gemeinsamer Abstimmung mit dem Bauherrn,
festgelegt werden. Die Festlegungen zu den genauen örtlichen Stellen, den anzuwendenden Mitteln sowie den Umfang der bekämpfenden chemischen Holzschutzmaßnahmen erfolgt baubegleitend nach Freilegung aller Bereiche und genauer Untersuchung. Holzschutzmittel sind hauptsächlich anzuwenden an Holzverbindungen, neuen Holzbauteilen, Auflagerschwellen und den Balkenlagen der Holzbalkendecken.

Weitere Technische Vorschriften zur Ausführung
-----------------------------------------------------------------
Nägel, Schrauben, Schraubnägel, Klammern etc. für Befestigungen sind mindestens verzinkt auszuführen. Beim Zusammenbau unterschiedlicher Metalle muss sichergestellt sein, dass keine Kontaktkorrosion und keine anderen ungünstigen Beeinflussungen auftreten.

Kalkulations - und Abrechnungshinweise
-----------------------------------------------------
Mit den Einheitspreisen sind u. a. folgende Leistungen abgegolten, sofern in den Positionen nichts
Gegenteiliges gesagt ist:
- Befestigungskonstruktionen mit Befestigungsmitteln einschl . der notwendigen Stemm - und Einsetzarbeiten, herstellen der Bohrungen sowie Schweiß - , Löt - und Schraubarbeiten.

- Unterlagen / Trennlagen aus Glasvlies - Bitumendachbahn.

- Schutzmaßnahmen an angrenzenden Bauteilen gegen Beschädigung und Verschmutzung aus Leistungen des AN.

- Jeglicher Verschnitt.

- Kosten zu Bemusterungen anhand vom AN zu beschaffenden Musterstücken, Firmenkataloge etc.

- Alle erforderlichen Belagsflächen mit Seitenschutz als Plattform zwischen den Balkenlagen für Arbeits - und Transportleistungen.

- Alle Schutzabdeckungen bzw . Umwehrungen von Deckenöffnungen, die im Zusammenhang mit den vom AN zu erbringenden Leistungen stehen.

- Alle Absperrungen und Sicherungsmaßnahmen, die im Zusammenhang mit den vom AN zu erbringenden Leistungen stehen.

- Eigenständiges Abrufen, Umstellen und Umbauen erforderl. Arbeits -, Transport -, Schutz - und Raumgerüste und dergleichen ( auch über 2 m Höhe ), zur Erfüllung der Leistungen des AN. Zur bauseitigen Mitbenutzung sind Fassadengerüste, Treppentürme, Rollgerüsten, Leitergänge vorhanden. ( ohne Bauaufzug !)

- Transportaufzüge, Hebezeuge, Schuttrutschen und dgl. sind eigenverantwortlich vorzusehen.

- Arbeitstägliches Aufdecken und wieder Abdecken der auf Oberseite der Konstruktion zum Wetterschutz angebrachten schweren Bauplanen - bei Erfordernis auch mehrmals täglich.

*Hinweis: HINWEIS STATIK WÄNDE*
-Hinweis Titel 1.1.-

HINWEIS STATIK WÄNDE
=====================
In dem Übersichtsplan OG1 Wandkonstruktion Module sind die einzelnen Wandmodule dargestellt. Die Positionsbeschreibung basiert auf den Darstellungen der einzelnen Wandmodule.

Die Fertigung der Module soll vorzugsweise in Deutschland erfolgen, damit vor Ort eine schnelle Montage umgesetzt werden kann. In der Planung wurden die Wände in Module aufgeteilt, deren Einzelmaße auf die Transportfläche eines LKWs passen. Bei Transporten nach Armenien müssen die LKW-Planen komplett geschlossen sein. Offene Planen sind unzulässig bei den erforderlichen Zollverfahren. - Andere Modulaufteilungen sind möglich, wenn Sie den o.g. Kriterien für Transporte und den statischen Anforderungen entsprechen.

Folgende Randbedingungen sind zwingend einzuhalten:
--------------------------------------------------------------------------
Die konkrete Planung der Module erfolgt in der Werkplanung. Die Module einer einzelnen Statik-Position sind ggf. untereinander schubfest zu verbinden, Nachweis innerhalb Werkplanung.

Um das vereinfachte Nachweisverfahren A für Wandtafeln nach EC5-1-1, 9.2.4.2, welche die Grundlage dieses Programms darstellt, anwenden zu können, müssen folgende konstruktive Randbedingungen eingehalten werden:

Die Randrippen dürfen nicht gestoßen sein, außer die Stöße werden verformungsarm ausgeführt. Stöße gelten als verformungsarm, wenn die Tragfähigkeit des Stoßes größer als der 1,5-fache Wert der Beanspruchung ist.

Wenn Tafeln aus mehreren einzelnen Elementen zusammengesetzt werden, dann müssen die Elemente so verbunden werden, dass der Schubfluss der angrenzenden Plattenränder von Element zu Element übertragen werden kann.

Die Fußrippe muss horizontal und vertikal gelagert sein!

Die ein- oder zweiseitige Beplankung muss auch über die volle Tafelhöhe durchgehenden Platten bestehen. Diese dürfen auf vertikalen Rippen gestoßen werden. Die Mindestbreite der Platten Ip beträgt h/4, also ein Viertel der Tafelhöhe.
Ein horizontaler Stoß je Wandtafel ist zulässig, wenn dies in der Berechnung so angesetzt wurde und der Stoß schubsteif ausgebildet wird.

Die Tragfähigkeiten von Wandbereichen mit Tür- und Fensteröffnungen dürfen unter horizontaler Scheibenbeanspruchung vernachlässigt werden. Die ungestörten Bereiche sind als einzelne Tafeln zu betrachten und jede Tafel ist für sich zu verankern. ist in einer Gruppe von Wandtafelelementen eine durchgehende Kopf- und Fußrippe vorhanden, so kann der Nachweis vereinfacht mit der Ersatzlänge l, die sich aus der Summe der Einzellängen ergibt, geführt werden.

Bohrungen, Schlitze und Aussparungen in den Pfosten, Fuß und Kopfrippen sind rechnerisch nachzuweisen.

Beplankung der Wandmodule:
----------------------------------------
Als tragende, raumabschließende Holzständerwandkonstruktionen können ausgeführt werden:
Innenseite OSB/3 > 15 mm, Außenseite OSB/3 > 15 mm oder
Innenseite OSB > 15 mm, Außenseite DHF > 15 mm

HINWEIS STATIK DECKE DACH
==========================
In dem Übersichtsplan OG1 ist die Decke/ das Dach über OG1 dargestellt. Die Positionsbeschreibung basiert auf den Darstellungen der einzelnen Dachscheiben.

Die Fertigung der Module soll vorzugsweise in Deutschland erfolgen, damit vor Ort eine schnelle Montage umgesetzt werden kann. In der Planung wurde die Decke in Module aufgeteilt, deren Einzelmaße auf die Transportfläche eines LKWs passen. Bei Transporten nach Armenien müssen die LKW-Planen komplett geschlossen sein. Offene Planen sind unzulässig bei den erforderlichen Zollverfahren. - Andere Modulaufteilungen sind möglich, wenn Sie den o.g. Kriterien für Transporte und den statischen Anforderungen entsprechen.

Folgende Randbedingungen sind zwingend einzuhalten:
--------------------------------------------------------------------------
Freie Ränder der Beplankung sind nur rechtwinklig zu den Innenrippen zulässig. Außerdem sind die Platten der Beplankung auch auf den Rippen, auf denen die Platten nicht gestoßen sind, mit Verbindungsmitteln im Abstand av zu befestigen. Die Platten sind weiterhin mit mindestens einem Rippenabstand ar versetzt anzuordnen.

Die weiteren Bedingungen werden vom Programm geprüft. Sind diese Bedingungen nicht eingehalten, wird ein entsprechender Hinweis gegeben.

Einzelne Öffnungen in der Beplankung dürfen bei der Berechnung der Beanspruchungen vernachlässigt werden,
wenn die größte Ausdehnung kleiner als 200 mm ist. Kreisrunde Löcher dürfen im Durchmesser nicht größer als 200 mm sein.
Die Summe der Öffnungsflächen darf, bezogen auf 2,5 m² einer Tafel, nicht größer als 300 cm² betragen.

Sind größere Öffnungen vorhanden, so muss deren Auswirkung nachgewiesen werden.

Wenn Tafeln aus mehreren einzelnen Elementen zusammengesetzt werden, dann müssen die Elemente so verbunden werden, dass der Schubfluss der angrenzenden Plattenränder von Element zu Element übertragen werden kann.

Das Programm prüft nicht, ob die Randrippen / Gurte in der Tafelebene gegen Kippen und Knicken gesichert sind (nicht normativ geregelt)!

Die Längskraft in den Randrippen (Verteiler) aus der Querkraft der Scheibe wird nur in Ansatz gebracht, wenn die Randrippen am Plattenrand liegen oder die Rippen parallel zur  Belastungsrichtung liegen.

Die Randrippen / Verteiler werden für die Kombination aus Längsdruckkraft und Biegung nachgewiesen (Biegung nur, wenn vom Nutzer ein entsprechendes Moment eingegeben wurde). Streng genommen kann die Längskraft auch eine Zugkraft sein, dann ist die Ausnutzung in der Kombination mit Biegung kleiner als bei Druck und Biegung, der Nachweis liegt jedoch auf der sicheren Seite.

Die Gurte werden jeweils für Längsdruckkraft und Biegung sowie für Längszugkraft und Biegung nachgewiesen (Biegung nur, wenn vom Nutzer ein Biegemoment eingegeben wurde).
Die obere Beplankung wird bei Eingabe von entsprechenden Flächenlasten zusätzlich auf Biegung nachgewiesen. Dabei wird
in Abhängigkeit von der Plattenbreite / Plattenhöhe und dem Abstand der Rippen ein entsprechendes statisches System angesetzt.

Das Programm ermittelt automatisch die Versatzmomente aus dem exzentrischen Lastangriff mit der Exzentrizität, welche sich aus der Differenz des Massenschwerpunkts der Wände und dem Lastschwerpunkt ergibt. Die Versatzmomente werden ausgegeben. Es wird dabei davon ausgegangen, dass diese Momente durch die jeweils senkrecht zur Belastungsrichtung stehenden Wände aufgenommen werden können.

Das Programm ermittelt die effektive Scheibenhöhe automatisch in Abhängigkeit von der Verlegerichtung der Platten und Rippen.
Die Erhöhung der Tragfähigkeit der Verbindungsmittel Rd um 20% nach EC5-1-1, 9.2.3.1(2) wird bei freien Plattenrändern nicht vorgenommen, auch wenn diese Erhöhung vom Nutzer definiert wurde.

Das Programm überführt die Deckenscheibe jeweils in x - und y-Richtung in ein Stabwerkssystem wobei die Wände als elastische Auflager mit den Federn angesetzt werden, welche sich aus der jeweiligen Wandlänge ergibt. Die Deckenscheibe selbst wird dabei als Stab mit quasi unendlicher Steifigkeit angesetzt. Das Verfahren liefert dann in etwa die gleichen Werte wie das Verfahren nach STEINMETZ. Allerdings werden mit dem im Programm verwendeten Verfahren bei großen Auskragungen der Deckenscheibe genauere Werte ermittelt.

Oben beschriebener Hinweis betrifft  alle Positionen von 1.1.210 bis 1.1.240.

HINWEIS STATIK DECKE EG
=======================
In dem Übersichtsplan EG ist die Decke über EG dargestellt. Es ist eine Unterteilung in Module vorgesehen, die untereinander verschraubt werden.

Die Fertigung der Module soll vorzugsweise in Deutschland erfolgen, damit vor Ort eine schnelle Montage umgesetzt werden kann. In der Planung wurde die Decke in Module aufgeteilt, deren Einzelmaße auf die Transportfläche eines LKWs passen. Bei Transporten nach Armenien müssen die LKW-Planen komplett geschlossen sein. Offene Planen sind unzulässig bei den erforderlichen Zollverfahren. - Andere Modulaufteilungen sind möglich, wenn Sie den o.g. Kriterien für Transporte und den statischen Anforderungen entsprechen.

Die Auflagerung der Decke erfolgt auf einer bauseitigen Stahlkonstruktion.

Oben beschriebener Hinweis betrifft  alle Positionen von 1.1.10 bis 1.1.360.

-Ende des Hinweis Textes-

**1.1.10 Wandmodul Aw1**
*** EP-Aufgliederung gefordert
Wandtragwerk bestehend aus 19 cm starken Holzständerwände, beidseitig beplankt,
Holzständerbauweise 16 x 8 cm in C24, Zwischenraum vollflächig mit Zellulose- oder Mineralfaserdämmung 30kg/m3 WLG 032 ausgefüllt,
Ausführung F30-B,
Beplankung Aussen mit OSB oder DHF 15 mm,
Beplankung Innen mit OSB 15 mm,
aufgelagert im OG1 auf der eigens zu erstellenden Holzbalkendecke,

entsprechend Darstellung des Tragwerkes in dem beiliegenden Übersichtsplan und entsprechend den Vorbemerkungen und Hinweisen,

Ausführung gemäß Genehmigungsstatik bzw. bei Abweichung nach eigener statischer Bemessung,

Gebäudeabmessung BxL: ca. 12,1 x 14,25 m (Achsmaß Außenwände),
Höhe Traufe: ca. 9,30 m,
Deckenoberkante über EG beträgt ca. 5,07 m,
die Außenwände sitzen Außenkante bündig mit der Decke über EG, hier mit Auskragung zu den Wänden im EG,
etwaige Montagezustände und notwendige Absteifungen sind einzukalkulieren,

Wandmodul Aw1:
- Gesamtlänge 12,295 m,
- Gesamthöhe 4,215 m,
- mit Fensteröffnung Feld B in Abmessung 2,81 x 1,645 m,
Ausführung Sturz in Abmessung 16 x 18 cm,
- mit Türöffnung in Feld C in Abmessung 1,26 x 2,69 m,
Ausführung Sturz in Abmessung 16 x 18 cm,
- Öffnung für Dachdurchführung im Feld C in Abmessung 0,44 x 0,458 m
Ausführung Sturz in Abmessung 16 x 16 cm,
- mit Unterbrechung in Deckenhöhe von 23,5 cm zur Aufnahme der Decke über OG1/ des Daches,

Preis beinhaltet 1 Stück Wandtragwerk Aussen.
Menge: 1,000 St

**1.1.20 Riegel Deckenebene, schräg, Wandmodul Aw1**
*** EP-Aufgliederung gefordert
Herstellung eines oberen Riegels, in vorbeschriebenen Wandmodul Aw1, für die Ausführung in schrägliegender Ebene, für die Befestigung der Decke über OG1/ des Daches erforderlich.
Menge: 1,000 St

**1.1.30 Lagesicherung, Wandmodul Aw1**
*** EP-Aufgliederung gefordert
Planung, Lieferung und Montage einer passenden Lagesicherung, passend fürvorbeschriebenes Wandmodul Aw1, mittls Zuganker oder nachgewiesenem Befestigungsmittel aus Knotenstatik, Knotenstatik ist in gesonderteer Position ausgeschrieben, Befestigung an Rippen der Wandmodule und Decke über EG bzw. horizonales Stahltragwerk, einschließlich aller erforderlichen Befestigungsmittel,

Abrechnung nach laufenden Meter Lagesicherung.
Menge: 14,300 m

**1.1.40 Wandmodul Aw2**
*** EP-Aufgliederung gefordert
Wandtragwerk bestehend aus 19 cm starken Holzständerwände, beidseitig beplankt,
Holzständerbauweise 16 x 8 cm in C24, Zwischenraum vollflächig mit Zellulose- oder Mineralfaserdämmung 30kg/m3 WLG 032 ausgefüllt,
Ausführung F30-B,
Beplankung Aussen mit OSB oder DHF 15 mm,
Beplankung Innen mit OSB 15 mm,
aufgelagert im OG1 auf der eigens zu erstellenden Holzbalkendecke,

entsprechend Darstellung des Tragwerkes in dem beiliegenden Übersichtsplan und entsprechend den Vorbemerkungen und Hinweisen,

Ausführung gemäß Genehmigungsstatik bzw. bei Abweichung nach eigener statischer Bemessung,

Gebäudeabmessung BxL: ca. 12,1 x 14,25 m (Achsmaß Außenwände),
Höhe Traufe: ca. 9,30 m,
Deckenoberkante über EG beträgt ca. 5,07 m,
die Außenwände sitzen Außenkante bündig mit der Decke über EG, hier mit Auskragung zu den Wänden im EG,
etwaige Montagezustände und notwendige Absteifungen sind einzukalkulieren,

Wandmodul Aw2:
- Gesamtlänge 14,24 m,
- Gesamthöhe 4,215 m,
- mit Fensteröffnung in Feld B, Feld E und Feld H in Abmessung  2,80 x 1,64 m,
Ausführung Sturz in Abmessung 16 x 16 cm,
- mit Unterbrechung in Deckenhöhe von 23,5 cm zur Aufnahme der Decke über OG1/ des Daches,

Preis beinhaltet 1 Stück Wandtragwerk Aussen.
Menge: 1,000 St

**1.1.50 Lagesicherung, Wandmodul Aw2**
*** EP-Aufgliederung gefordert
Planung, Lieferung und Montage einer passenden Lagesicherung, passend fürvorbeschriebenes Wandmodul Aw2, mittls Zuganker oder nachgewiesenem Befestigungsmittel aus Knotenstatik, Knotenstatik ist in gesonderteer Position ausgeschrieben, Befestigung an Rippen der Wandmodule und Decke über EG bzw. horizonales Stahltragwerk, einschließlich aller erforderlichen Befestigungsmittel,

Abrechnung nach laufenden Meter Lagesicherung.
Menge: 14,300 m

**1.1.60 Wandmodul Aw3**
*** EP-Aufgliederung gefordert
Wandtragwerk bestehend aus 19 cm starken Holzständerwände, beidseitig beplankt,
Holzständerbauweise 16 x 8 cm in C24, Zwischenraum vollflächig mit Zellulose-  oder Mineralfaserdämmung 30kg/m3 WLG 032 ausgefüllt,
Ausführung F90-B,
Beplankung Aussen mit OSB oder DHF 15 mm,
Beplankung Innen mit OSB 15 mm,
aufgelagert im OG1 auf der eigend zu erstellenden Holzbalkendecke,

entsprechend Darstellung des Tragwerkes in dem beiliegenden Übersichtsplan und entsprechend den Vorbemerkungen und Hinweisen,

Ausführung gemäß Genehmigungsstatik bzw. bei Abweichung nach eigener statischer Bemessung,

Gebäudeabmessung BxL: ca. 12,1 x 14,25 m (Achsmaß Außenwände),
Höhe Traufe: ca. 9,30 m,
Deckenoberkante über EG beträgt ca. 5,07 m,
die Außenwände sitzen Außenkante bündig mit der Decke über EG, hier mit Auskragung zu den Wänden im EG,
etwaige Montagezustände und notwendige Absteifungen sind einzukalkulieren,

Wandmodul Aw3:
- Gesamtlänge 12,305 m,
- Gesamthöhe 4,215 m,
- ohne Tür- oder Fensteröffnungen,
- Öffnung für Dachdurchführung im Feld C in Abmessung 0,44 x 0,458 m
Ausführung Sturz in Abmessung 16 x 18 cm,

Preis beinhaltet 1 Stück Wandtragwerk Aussen.
Menge: 1,000 St

**1.1.70 Riegel Deckenebene, schräg, Wandmodul Aw3**
*** EP-Aufgliederung gefordert
Herstellung eines oberen Riegels, in vorbeschriebenen Wandmodul Aw3, für die Ausführung in schrägliegender Ebene, für die Befestigung der Decke über OG1/ des Daches erforderlich.
Menge: 1,000 St

**1.1.80 Lagesicherung, Wandmodul Aw3**
*** EP-Aufgliederung gefordert
Planung, Lieferung und Montage einer passenden Lagesicherung, passend fürvorbeschriebenes Wandmodul Aw3, mittls Zuganker oder nachgewiesenem Befestigungsmittel aus Knotenstatik, Knotenstatik ist in gesonderteer Position ausgeschrieben, Befestigung an Rippen der Wandmodule und Decke über EG bzw. horizonales Stahltragwerk, einschließlich aller erforderlichen Befestigungsmittel,

Abrechnung nach laufenden Meter Lagesicherung.
Menge: 12,300 m

**1.1.90 Wandmodul Aw4**
*** EP-Aufgliederung gefordert
Wandtragwerk bestehend aus 19 cm starken Holzständerwände, beidseitig beplankt,
Holzständerbauweise 16 x 8 cm in C24, Zwischenraum vollflächig mit Zellulose- oder Mineralfaserdämmung 30kg/m3 WLG 032 ausgefüllt,
Ausführung F30-B,
Beplankung Aussen mit OSB oder DHF 15 mm,
Beplankung Innen mit OSB 15 mm,
aufgelagert im OG1 auf der eigend zu erstellenden Holzbalkendecke,

entsprechend Darstellung des Tragwerkes in dem beiliegenden Übersichtsplan und entsprechend den Vorbemerkungen und Hinweisen,

Ausführung gemäß Genehmigungsstatik bzw. bei Abweichung nach eigener statischer Bemessung,

Gebäudeabmessung BxL: ca. 12,1 x 14,25 m (Achsmaß Außenwände),
Höhe Traufe: ca. 9,30 m,
Deckenoberkante über EG beträgt ca. 5,07 m,
die Außenwände sitzen Außenkante bündig mit der Decke über EG, hier mit Auskragung zu den Wänden im EG,
etwaige Montagezustände und notwendige Absteifungen sind einzukalkulieren,

Wandmodul Aw4:
- Gesamtlänge 14,24 m,
- Gesamthöhe 4,215 m,
- mit Unterbrechung in Deckenhöhe von 23,5 cm zur Aufnahme der Decke über OG1/ des Daches,
- ohne Tür- oder Fensteröffnungen,

Preis beinhaltet 1 Stück Wandtragwerk Aussen
Menge: 1,000 St

**1.1.100 Lagesicherung, Wandmodul Aw4**
*** EP-Aufgliederung gefordert
Planung, Lieferung und Montage einer passenden Lagesicherung, passend fürvorbeschriebenes Wandmodul Aw4, mittls Zuganker oder nachgewiesenem Befestigungsmittel aus Knotenstatik, Knotenstatik ist in gesonderteer Position ausgeschrieben, Befestigung an Rippen der Wandmodule und Decke über EG bzw. horizonales Stahltragwerk, einschließlich aller Befestigungsmittel,

Abrechnung nach laufenden Meter Lagesicherung.
Menge: 14,300 m

**1.1.110 Wandmodul Iw1**
*** EP-Aufgliederung gefordert
Wandtragwerk bestehend aus 19 cm starken Holzständerwände, beidseitig beplankt,
Holzständerbauweise 16 x 8 cm in C24, Zwischenraum vollflächig mit Zellulose-  oder Mineralfaserdämmung 30kg/m3 WLG 032 ausgefüllt,
Ausführung F30-B,
Beplankung Aussen mit OSB oder DHF 15 mm,
Beplankung Innen mit OSB 15 mm,
aufgelagert im OG1 auf der eigend zu erstellenden Holzbalkendecke,

entsprechend Darstellung des Tragwerkes in dem beiliegenden Übersichtsplan und entsprechend den Vorbemerkungen und Hinweisen,

Ausführung gemäß Genehmigungsstatik bzw. bei Abweichung nach eigener statischer Bemessung,

Montage auf der Geschossdecke im OG1 in Höhe von +5,07m, aufegelagert auf die eigens zu erstellende Holzbalkendecke, einschließlich Auflagerung und einschließlich aller Montagzustände,

Wandmodul Iw1:
- Gesamtlänge 6,625 m,
- Gesamthöhe 3,41 m,
- mit schräger Oberseite in Anpassung an die Dachneigung,
- mit Türöffnung an Feld A in Abmessung 1,01 x 2,69 m,
Ausführung Sturz in Abmessung 16 x 18 cm,

Preis beinhaltet 1 Stück Wandtragwerk Innen.
Menge: 1,000 St

**1.1.120 Lagesicherung, Wandmodul Iw1**
*** EP-Aufgliederung gefordert
Planung, Lieferung und Montage einer passenden Lagesicherung, passend fürvorbeschriebenes Wandmodul Iw1, mittls Zuganker oder nachgewiesenem Befestigungsmittel aus Knotenstatik, Knotenstatik ist in gesonderteer Position ausgeschrieben, Befestigung an Rippen der Wandmodule und Decke über EG, einschließlich aller erforderlichen Befestigungsmittel,

Abrechnung nach laufenden Meter Lagesicherung.
Menge: 6,700 m

**1.1.130 Wandmodul Iw2**
*** EP-Aufgliederung gefordert
Wandtragwerk bestehend aus 19 cm starken Holzständerwände, beidseitig beplankt,
Holzständerbauweise 16 x 8 cm in C24, Zwischenraum vollflächig mit  Zellulose- oder Mineralfaserdämmung 30kg/m3 WLG 032 ausgefüllt,
Ausführung F30-B,
Beplankung Aussen mit OSB oder DHF 15 mm,
Beplankung Innen mit OSB 15 mm,
aufgelagert im OG1 auf der eigend zu erstellenden Holzbalkendecke,

entsprechend Darstellung des Tragwerkes in dem beiliegenden Übersichtsplan und entsprechend den Vorbemerkungen und Hinweisen,

Ausführung gemäß Genehmigungsstatik bzw. bei Abweichung nach eigener statischer Bemessung,

Montage auf der Geschossdecke im OG1 in Höhe von +5,06m, aufegelagert auf die eigens zu erstellende Holzbalkendecke, einschließlich Auflagerung und einschließlich aller Montagzustände,

Wandmodul Iw2:
- Gesamtlänge 5,105 m,
- Gesamthöhe 3,33 m,
- mit schräger Oberseite in Anpassung an die Dachneigung,
- ohne Tür- oder Fensteröffnungen,
- mit Durchbruch 20x20 cm und allseitiger Einfassung, einschließlich Ausstopfen mit Mineralwolle nach bauseitigen Installationsarbeiten,
- mit Durchbruch 20x12 cm und allseitiger Einfassung, einschließlich Ausstopfen mit Mineralwolle nach bauseitigen Installationsarbeiten,

Preis beinhaltet 1 Stück Wandtragwerk Innen.
Menge: 2,000 St

**1.1.140 Lagesicherung, Wandmodul Iw2**
*** EP-Aufgliederung gefordert
Planung, Lieferung und Montage einer passenden Lagesicherung, passend fürvorbeschriebenes Wandmodul Iw2, mittls Zuganker oder nachgewiesenem Befestigungsmittel aus Knotenstatik, Knotenstatik ist in gesonderteer Position ausgeschrieben, Befestigung an Rippen der Wandmodule und Decke über EG, einschließlich aller erforderlichen Befestigungsmittel,

Abrechnung nach laufenden Meter Lagesicherung.
Menge: 10,200 m

**1.1.150 Wandmodul Iw3**
*** EP-Aufgliederung gefordert
Wandtragwerk bestehend aus 19 cm starken Holzständerwände, beidseitig beplankt,
Holzständerbauweise 16 x 8 cm in C24, Zwischenraum vollflächig mit Zellulose- oder Mineralfaserdämmung 30kg/m3 WLG 032 ausgefüllt,
Ausführung F30-B,
Beplankung Aussen mit OSB oder DHF 15 mm,
Beplankung Innen mit OSB 15 mm,
aufgelagert im OG1 auf der eigend zu erstellenden Holzbalkendecke,

entsprechend Darstellung des Tragwerkes in dem beiliegenden Übersichtsplan und entsprechend den Vorbemerkungen und Hinweisen,

Ausführung gemäß Genehmigungsstatik bzw. bei Abweichung nach eigener statischer Bemessung,

Montage auf der Geschossdecke im OG1 in Höhe von +5,06m, aufegelagert auf die eigens zu erstellende Holzbalkendecke, einschließlich Auflagerung und einschließlich aller Montagzustände,

Wandmodul Iw3:
- Gesamtlänge 9,435 m,
- Gesamthöhe 3,13 m,
- mit 2 Türöffnungen an Feld A und C in Abmessung je 1,01 x 2,69 m, Ausführung Sturz in Abmessung 16 x 18 cm,

Preis beinhaltet 1 Stück Wandtragwerk Innen
Menge: 1,000 St

**1.1.160 Lagesicherung, Wandmodul Iw3**
*** EP-Aufgliederung gefordert
Planung, Lieferung und Montage einer passenden Lagesicherung, passend fürvorbeschriebenes Wandmodul Iw3, mittls Zuganker oder nachgewiesenem Befestigungsmittel aus Knotenstatik, Knotenstatik ist in gesonderteer Position ausgeschrieben, Befestigung an Rippen der Wandmodule und Decke über EG, einschließlich aller erforderlichen Befestigungsmittel,

Abrechnung nach laufenden Meter Lagesicherung.
Menge: 9,500 m

**1.1.170 Wandmodul Iw4**
*** EP-Aufgliederung gefordert
Wandtragwerk bestehend aus 19 cm starken Holzständerwände, beidseitig beplankt,
Holzständerbauweise 16 x 8 cm in C24, Zwischenraum vollflächig mit Zellulose-  oder Mineralfaserdämmung 30kg/m3 WLG 032 ausgefüllt,
Ausführung F30-B,
Beplankung Aussen mit OSB oder DHF 15 mm,
Beplankung Innen mit OSB 15 mm,
aufgelagert im OG1 auf der eigend zu erstellenden Holzbalkendecke,

entsprechend Darstellung des Tragwerkes in dem beiliegenden Übersichtsplan und entsprechend den Vorbemerkungen und Hinweisen,

Ausführung gemäß Genehmigungsstatik bzw. bei Abweichung nach eigener statischer Bemessung,

Montage auf der Geschossdecke im OG1 in Höhe von +5,06m, aufegelagert auf die eigens zu erstellende Holzbalkendecke, einschließlich Auflagerung und einschließlich aller Montagzustände,

Wandmodul Iw4:
- Gesamtlänge 14,07 m,
- Gesamthöhe 3,05 m,
- mit 3 Türöffnungen an Feld A, C und D in Abmessung je 1,01 x 2,69 m, Ausführung Sturz in Abmessung 16 x 18 cm,
- mit Durchbruch 20x20 cm und allseitiger Einfassung, einschließlich Ausstopfen mit Mineralwolle nach bauseitigen Installationsarbeiten,

Preis beinhaltet 1 Stück Wandtragwerk Innen.
Menge: 1,000 St

**1.1.180 Lagesicherung, Wandmodul Iw4**
*** EP-Aufgliederung gefordert
Planung, Lieferung und Montage einer passenden Lagesicherung, passend fürvorbeschriebenes Wandmodul Iw4, mittls Zuganker oder nachgewiesenem Befestigungsmittel aus Knotenstatik, Knotenstatik ist in gesonderteer Position ausgeschrieben, Befestigung an Rippen der Wandmodule und Decke über EG, einschließlich aller erforderlichen Befestigungsmittel,

Abrechnung nach laufenden Meter Lagesicherung.
Menge: 14,000 m

**1.1.190 Wandmodul Iw5**
*** EP-Aufgliederung gefordert
Wandtragwerk bestehend aus 19 cm starken Holzständerwände, beidseitig beplankt,
Holzständerbauweise 16 x 8 cm in C24, Zwischenraum vollflächig mit Zellulose-  oder Mineralfaserdämmung 30kg/m3 WLG 032 ausgefüllt,
Ausführung F30-B,
Beplankung Aussen mit OSB oder DHF 15 mm,
Beplankung Innen mit OSB 15 mm,
aufgelagert im OG1 auf der eigend zu erstellenden Holzbalkendecke,

entsprechend Darstellung des Tragwerkes in dem beiliegenden Übersichtsplan und entsprechend den Vorbemerkungen und Hinweisen,

Ausführung gemäß Genehmigungsstatik bzw. bei Abweichung nach eigener statischer Bemessung,

Montage auf der Geschossdecke im OG1 in Höhe von +5,06m, aufegelagert auf die eigens zu erstellende Holzbalkendecke, einschließlich Auflagerung und einschließlich aller Montagzustände,

Wandmodul Iw5:
- Gesamtlänge 5,11 m,
- Gesamthöhe 3,41 m,
- ohne Türöffnungen oder Durchführungen,

Preis beinhaltet 1 Stück Wandtragwerk Innen.
Menge: 1,000 St

**1.1.200 Lagesicherung, Wandmodul Iw5**
*** EP-Aufgliederung gefordert
Planung, Lieferung und Montage einer passenden Lagesicherung, passend fürvorbeschriebenes Wandmodul Iw5, mittls Zuganker oder nachgewiesenem Befestigungsmittel aus Knotenstatik, Knotenstatik ist in gesonderteer Position ausgeschrieben, Befestigung an Rippen der Wandmodule und Decke über EG, einschließlich aller erforderlichen Befestigungsmittel,

Abrechnung nach laufenden Meter Lagesicherung.
Menge: 5,100 m

**1.1.210 Decke über OG1/ Dach**
*** EP-Aufgliederung gefordert
Dachtragwerk bestehend aus Deckenbalken 10/22 cm C24, a= 0,625 m, oberseitig statisch wirksam beplankt,
Zwischenraum 2-lagig, vollflächig mit Zellulose- oder Mineralfaserdämmung 30kg/m3 WLG 032 ausgefüllt,
ohne Brandschutzanforderungen,
Beplankung mit OSB/3 25 mm,
aufgelagert über OG1 auf den eigens herzustellenden Modulwänden, Montage mit Neigung jeweils 5 Grad nach Innen mit mittigem Stoß entsprechend Dachaufsicht Achse 2, Dachart: Schmetterlings-Dach,
unterseitige Montage Unterspannbahn, sd= 0,05 m,

entsprechend Darstellung des Tragwerkes in dem beiliegenden Übersichtsplan und entsprechend den Vorbemerkungen und Hinweisen,

Ausführung gemäß Genehmigungsstatik bzw. bei Abweichung nach eigener statischer Bemessung,

Gebäudeabmessung BxL: ca. 12,1 x 14,25 m (Achsmaß Außenwände),
Höhe Traufe: ca. 9,30 m,
Deckenoberkante über EG beträgt ca. 5,06 m,
Deckenoberkante über OG1 beträgt ca. 8,04 m bis 8,55 m,
etwaige Montagezustände und notwendige Absteifungen sind einzukalkulieren,

die Montageart der Dachkonstruktion kann durch den AN frei gewählt werden, es sind Sparrenlängen von ca. 5,40 m und ca. 6,93 m erforderlich
entsprechend Statik Fertigung in mindestens folgende Dachscheiben:
- DS01 in Abmessung ca. 14,41 x 5,53 m,
- DS02 in Abmessung ca. 14,41 x 7,05 m,

Abrechnung nach m² Decke.
Menge: 188,000 m²

**1.1.220 Deckenbekleidung**
*** EP-Aufgliederung gefordert
Deckenbekleidung bestehend aus 20 mm OSB-Platte auf einer Lattung 60x80 mm unterseitig an die Dachkonstruktion, der Neigung von je 5 Grad Neigung folgend, montieren,
einschließlich Anarbeitung an aufgehende Bauteile,
Montage als Sichtkonstruktion mit sauberem Schraubbild,

Ausführung in folgenden Räumen:
- Raum 101 mit Fläche 23,33 m2 und Umfang 19,33 m,
- Raum102 mit Fläche 21,48 m2 und Umfang 28,59 m,
- Raum 103 mit Fläche 28,10 m2 und Umfang 21,65 m,
- Raum 104 mit Fläche 30,91 m2 und Umfang 22,39 m,
- Raum 105 WC/ DU mit Fläche 6,05 m2 und Umfang 12,32 m,
- Raum 106 mit Fläche 27,25 m2 und Umfang 21,04 m,

Abrechnung nach m² Deckenverkleidung.
Menge: 137,200 m²

**1.1.230 Dachdurchführung Stahl verz runde Luftleitg Durchm. 250-500mm**
*** EP-Aufgliederung gefordert
STLB-Bau 2025-04 075
Der Langtext wird nicht übergeben, da für diese Leistungsbeschreibung keine Lizenz installiert ist.
Menge: 4,000 St
Leistungsbereichkatalog: 075

**1.1.240 Kabeldurchführung Stahl niro NW 100mm L 700 mm D 0,7mm**
*** EP-Aufgliederung gefordert
STLB-Bau 2025-04 021
Kabeldurchführung aus nichtrostendem Stahl, Nennweite 100,
Länge '700' mm,
Dicke 0,7 mm, 2-teilig, mit Klebeflansch, Anschließen von Abdichtung wird gesondert vergütet.
Menge: 2,000 St
Leistungsbereichkatalog: 021

**1.1.250 Decke über EG**
*** EP-Aufgliederung gefordert
Deckentragwerk bestehend aus Deckenbalken 10/22 cm C24, a= 0,625 m, oberseitig beplankt,
Zwischenraum 2-lagig, vollflächig mit Zellulose-
oder Mineralfaserdämmung 30kg/m3 WLG 032 ausgefüllt,
Ausführung im Gesamtaufbau REI 90,
Beplankung Oben mit OSB/3 25 mm,
aufgelagert im EG auf einer bauseitigen Stahklkonstruktion,

entsprechend Darstellung des Tragwerkes in dem beiliegenden Übersichtsplan und entsprechend den Vorbemerkungen und Hinweisen,

Ausführung gemäß Genehmigungsstatik bzw. bei Abweichung nach eigener statischer Bemessung,

Gebäudeabmessung BxL: ca. 12,45 x 14,58 m (Achsmaß Außenwände),
Deckenoberkante über EG beträgt ca. 5,07 m,
etwaige Montagezustände und notwendige Absteifungen sind einzukalkulieren,

Abrechnung nach m² Decke über EG.
Menge: 181,000 m²

**1.1.260 Deckenbekleidung, holzgebundener Faserzementplatte**
*** EP-Aufgliederung gefordert
Deckenbekleidung bestehend aus 20 mm holzgebundener Faserzementplatte unterseitig an die Deckenkonstruktion montieren, Montage als Sichtkonstruktion mit sauberem Schraubbild,

Abrechnung nach m² Deckenbekleidung, holzgebundener Faserzementplatte.
Menge: 181,000 m²

**1.1.270 Balken tragende Außenwände**
*** EP-Aufgliederung gefordert
Montage von Balken in abweichender Abmessung 20/22 cm GL28h unter den tragenden Außenwänden im OG1,
Ausführung zusätzlich zu den geplanten Deckenbalken genau unter Wandachse, Ausführung deckengleich,
Länge ca. 2x 14,58 m + 2x 12,45m,

Abrechnung erfolgt nach lfm Balken.
Menge: 54,100 m

**1.1.280 Balken tragende Innenwände**
*** EP-Aufgliederung gefordert
Montage von zusätzliche Balken in abweichender Abmessung 20/22 cm GL28h unter den tragendenen Innenwänden im OG1,
Ausführung zusätzlich zu den geplanten Deckenbalken genau unter Wandachse, Ausführung deckengleich,
Länge ca. 2x 5,24 m, 2x 5,10 m,

Abrechnung erfolgt nach lfm Balken.
Menge: 20,680 m

**1.1.290 Balken Deckendurchbrüche**
*** EP-Aufgliederung gefordert
Montage von zusätzliche Balken in abweichender Abmessung 20/22 cm GL28h, zur Herstellung von Rahmen für Deckendurchbrüche, Ausführung zusätzlich zu Deckenmodulen,
für

Abrechnung erfolgt nach lfm Balken.
Menge: 2,600 m

**1.1.300 Deckendurchführungen 40 x 52,5 cm, Herstellung**
*** EP-Aufgliederung gefordert
Ausführung von Deckendurchführungen mittels allseitiger Umkleidung mittels Rippen der Deckenkonstruktion:

- lichtes Maß 40 x 52,5 cm,

- einschließlich Ausstopfen mit Mineralwolle nach bauseitigen Installationsarbeiten,
- einschließlich Anarbeitung der unterseitigen Deckenbekleidung und Belägen,
- Lage entsprechend Architektenplan,
- zur Durchführung von Medienleitungen
- Verkleidung von der Leibung mit nichtbrennbaren Plattenmaterial

Abrechnung nach St Deckendurchführung.
Menge: 1,000 St

**1.1.310 Deckendurchführungen 30 x 52,5 cm, Herstellung**
*** EP-Aufgliederung gefordert
Ausführung von Deckendurchführungen mittels allseitiger Umkleidung mittels Rippen der Deckenkonstruktion:

- lichtes Maß 30 x 52,5 cm,

- einschließlich Ausstopfen mit Mineralwolle nach bauseitigen Installationsarbeiten,
- einschließlich Anarbeitung der unterseitigen Deckenbekleidung und Belägen,
- Lage entsprechend Architektenplan,
- zur Durchführung von Medienleitungen
- Verkleidung von der Leibung mit nichtbrennbaren Plattenmaterial

Abrechnung nach St Deckendurchführung.
Menge: 1,000 St

**1.1.320 Deckendurchführungen 20 x 100 cm, Herstellung**
*** EP-Aufgliederung gefordert
Ausführung von Deckendurchführungen mittels allseitiger Umkleidung mittels Rippen der Deckenkonstruktion:

- lichtes Maß 20 x 100 cm,

- einschließlich Ausstopfen mit Mineralwolle nach bauseitigen Installationsarbeiten,
- einschließlich Anarbeitung der unterseitigen Deckenbekleidung und Belägen,
- Lage entsprechend Architektenplan,
- zur Durchführung von Medienleitungen
- Verkleidung von der Leibung mit nichtbrennbaren Plattenmaterial

Abrechnung nach St Deckendurchführung.
Menge: 1,000 St

**1.1.330 Aufmaß Bestand**
*** EP-Aufgliederung gefordert
Erstellen eines Aufmaßes am Anbau, zur Aufnahme der gesamten bauseitigen horizontalten Stahlkonstruktion als späteren Befestigungsuntergrund für Decken- und Wandmodule, Einmessen der Höhenlage der Stahlträger, Einzelagen und Längen aller relevanter Träger, als Grundlage für die Erstellung der Werkplanung (gesondert ausgeschrieben),

Verfahren nach Wahl des AN.
Menge: 1,000 St

**1.1.340 Werkplanung**
*** EP-Aufgliederung gefordert
Werkstattzeichnung für die gesamten vorbeschriebenen Holzmodule für Wände, Decken und Dach, für die Aufstockung über dem Garagengebäude, auf Grundlage der Zeichnung des Architekten, der Statik und des bauseitigen statischen Nachweises, sowie der technischen Klärung (Materialkennziffern der angebotenen Produkte, Material, Oberflächenqualität, Farbe)erstellen und dem AG übergaben.
Menge: 1,000 St

**1.1.350 Statische Nachweise, Verlegepläne**
*** EP-Aufgliederung gefordert
Aufstellen eines prüffähigen statischen Nachweises für
Abweichungen der Holzbauweisen zur Prüfstatik (Montagestöße ect.), für die kompletten vorbeschriebenen Leistungen, einschließlich der Herstellung der erforderlichen Montagepläne sowie Detailpläne für die verschiedenen Anschlusssituationen und Knotenpunkte der o.g. Einzelpositionen, Decken und Wandmodule,

- Ausreichung 3-fach als Ausdruck und 1-fach digital,
- Übergabe an den AG,

Abrechnung nach St Statische Nachweise, Verlegepläne.
Menge: 1,000 St

**1.1.360 UK Alu hinterlüft. Außenwandbekl. Außenwand Abst. bis 60mm**
*** EP-Aufgliederung gefordert
STLB-Bau 2025-04 038
Unterkonstruktion für vorgehängte hinterlüftete Fassade aus Tragprofilen und Wandhaltern, Wandhalter aus nichtrostendem Stahl, Traglattung/-profil vertikal und horizontal, Brandverhaltensklasse DIN EN 13501-1 A1 (nichtbrennbar), Profile aus Aluminium, Verankerung der Unterkonstruktion in Holzkonstruktion, justierbar, zwängungsfrei, den Formaten und der Befestigungsart der Bekleidungselemente entsprechend, mit thermischen Trennelementen, Dicke 6 mm, für vorgehängte hinterlüftete Außenwandbekleidung DIN 18516-1, für großformatige Bekleidungselemente aus Trägerplatten im Trägerplattensystem, an Außenwand, Abstand der Vorderseite der Bekleidungselemente zum Verankerungsgrund an der Außenwand bis 60 mm, verankern und ausrichten der Unterkonstruktion auf der Wandoberfläche entsprechend Genauigkeitsanforderung an die Ebenheit der Bekleidungsfläche, mit Grenzwerten für Ebenheitsabweichungen mit erhöhten Anforderungen DIN 18202 Ausgabe 2019-07 Tabelle 3 Zeile 7, Ausführung gemäß Zeichnung.
Menge: 253,000 m2
Leistungsbereichkatalog: 038

#### Abschnitt 1.2 Fassadenverkleidung

**1.2.10 Wärmedämmung hinterlüft.Fassade WF 0,040W/(mK) D 80mm WAB**
*** EP-Aufgliederung gefordert
STLB-Bau 2025-04 038
Wärmedämmung für vorgehängte hinterlüftete Außenwandbekleidung an Außenwand, aus Holzfasern WF DIN EN 13171, Bemessungswert der Wärmeleitfähigkeit max. 0,040 W/(mK), Nennwert der Wärmeleitfähigkeit max. 0,038 W/(mK), Brandverhaltensklasse DIN EN 13501-1 E (normalentflammbar), Dicke 80 mm, als Platten, stumpf, Anwendungsgebiet DIN 4108-10 WAB, Verankerung der Unterkonstruktion in Holzkonstruktion, Ausführung gemäß Zeichnung.
Menge: 253,000 m2
Leistungsbereichkatalog: 038

**1.2.20 UK Holz hinterlüft. Außenwandbekl. Außenwand Abst. 140-160mm**
*** EP-Aufgliederung gefordert
STLB-Bau 2025-04 038
Unterkonstruktion für vorgehängte hinterlüftete Fassade aus Grund- und Traglattung, Traglattung/-profil vertikal und horizontal, Brandverhaltensklasse DIN EN 13501-1 E -d2 (normalentflammbar - brennend abtropfend oder abfallend), Lattung aus Holz, Holzart Fichte, Festigkeitsklasse C 14 DIN EN 338, Verankerung der Unterkonstruktion in Holzkonstruktion, Gebrauchsklasse 0 DIN 68800-1, ohne chemischen Holzschutz, Sortierklasse S 10 DIN 4074-1, Holzfeuchte max. 30 %, für vorgehängte hinterlüftete Außenwandbekleidung, für kleinformatigen Bekleidungselemente aus Holz/Holzwerkstoff, an Außenwand, mit systemgebundenen Horizontalprofilen und Plattenhaltern, Abstand der Vorderseite der Bekleidungselemente zum Verankerungsgrund an der Außenwand über 140 bis 160 mm, verankern und ausrichten der Unterkonstruktion auf der Wandoberfläche entsprechend Genauigkeitsanforderung an die Ebenheit der Bekleidungsfläche, Ausführung gemäß Zeichnung.
Menge: 253,000 m2
Leistungsbereichkatalog: 038

**1.2.30 Putzträger Holzwolle-Pl. D 15mm Außenwand außen**
*** EP-Aufgliederung gefordert
STLB-Bau 2025-04 023
Putzträger aus Holzwolle-Platten DIN EN 13168 WW, zementgebunden, Gesamtdicke der Platte 15 mm, Baustoffklasse DIN 4102-1 B1 (schwerentflammbar), für Bekleidung von Außenwänden, außen, Arbeitshöhe der zu bearbeitenden oder zu bekleidenden Fläche bis 3,5 m über der Standfläche des hierfür erforderlichen Gerüstes, Gerüst wird beigestellt/ist vorh., Ausführung gemäß Zeichnung.
Menge: 253,000 m2
Leistungsbereichkatalog: 023

**1.2.40 Besondere Fugen-Eckausbildung**
*** EP-Aufgliederung gefordert
STLB-Bau 2025-04 016
Besondere Fugen- und Eckausbildung als besondere Leistung für Außenwandbekleidung.
Menge: 22,000 m
Leistungsbereichkatalog: 016

**1.2.50 Handtransport**
*** EP-Aufgliederung gefordert
Handtransport von Baumaterialien, zu Arbeitsbereich Ansicht SÜD zwischen Außenwand und Grundstücksgrenze b= ca. 60 cm, u.a. Handtransport,

Abrechnung nach m² begrenzte Platzverhältnisse.
Menge: 70,000 m²

**1.2.60 Durchführung Fallrohr/ Notablauf**
*** EP-Aufgliederung gefordert
Ausführung einer Durchführung der Entwässerungsleitung in den Einlaufkasten,
Ausführung an Fassade SÜD,
Ausführung in DN 150,

Abrechnung nach St Durchführung Fallrohr/ Notablauf.
Menge: 2,000 St

**1.2.70 Öffnung herstellen B 2,8 m H 1,64 m Brandwand OSB Holzfasern D 80mm**
*** EP-Aufgliederung gefordert
STLB-Bau 2025-04 039
Öffnung herstellen, eckig, für Fenstereinbau,
Breite '2,8' m,
Höhe '1,64' m,

Ausführung an Brandwand, Bekleidung aus OSB-Platten, 1. Seite einlagig, Dicke 1. Seite 1. Lage 9 mm,
2. Seite einlagig, Dicke 2. Seite 1. Lage 15 mm, Dämmschicht aus Holzfasern, Dämmschichtdicke 80 mm, Anwendungsgebiet DIN 4108-10 WTR, WF DIN EN 13171, Arbeitshöhe der zu bearbeitenden Fläche bis 3,5 m über der Standfläche des hierfür erforderlichen Gerüstes, Gerüst wird beigestellt/ist vorh..
Menge: 4,000 St
Leistungsbereichkatalog: 039

**1.2.80 Öffnung herstellen B 1,165 m H 2,61 m Brandwand OSB**
*** EP-Aufgliederung gefordert
STLB-Bau 2025-04 039
Öffnung herstellen, eckig, für Türeinbau,
Breite '1,165' m,
Höhe '2,61' m,

Ausführung an Brandwand, Bekleidung aus OSB-Platten, 1. Seite einlagig, Dicke 1. Seite 1. Lage 15 mm,
2. Seite einlagig, Dicke 2. Seite 1. Lage 15 mm, Arbeitshöhe der zu bearbeitenden Fläche bis 3,5 m über der Standfläche des hierfür erforderlichen Gerüstes.
Menge: 1,000 St
Leistungsbereichkatalog: 039

#### Abschnitt 1.3 Dachbekleidung

**1.3.10 Dachaufbau**
*** EP-Aufgliederung gefordert
Dachbekleidung bestehend aus einer 2-lagigen Bitumendachbahn auf einer Schalungsebene belegt mit Gefälledämmung, entsprechend den beiliegenden Dachdetails,

Gebäudeabmessung im Grundriss BxL: ca. 12,64 x 14,68 m (Außenmaß Fassade), der Dachaufbau wird auf der Inneseite der Attika weitergeführt (gesondert beschrieben), Das Dach besteht aus zwei Flächen, die Dachneigung beträgt jeweils 5 Grad nach Innen,
der Tiefpunkt liegt mittig in der Dachebene, hier liegt die Rinnenentwässerung, die zu einem Sinkkastenführt,
Attikaaufkantung beträgt ca. 60 cm am Hochpunkt und ca. 100 cm am Tiefpunkt der Rinne,
Ausführung entsprechend Dachaufsichtsplan,

Aufbau Dachbekleidung von Aussen nach Innen:
- 2-lagige Bitumenbahn, geeignet für freie Bewitterung ohne Auflast, Bahnen untereinander verklebt, graue/ schwarze Bahnenware, oberste Lage UV-beständig oder beschiefert,
- Gefälledämmung min. 40 mm EPS-WLG 035-100 kPa
- Vollholzschalung Stärke 24 mm,
- 50 mm Lattung 50x50/ Belüftungseben,
- Unterspannbahn, sd =0,05m,
- 40 mm Dämmmatte MiWo/ 40x60 mm Lattung
- Unterlage sind die ausgedämmten Dachscheiben,

Abrechnung erfolgt nach m² Dachbekleidung.
Menge: 175,000 m²

**1.3.20 Dachbekleidung, Innenseite Attika**
*** EP-Aufgliederung gefordert
Weiterführung der Dachbekleidung auf Innenseite der Attika, umlaufend,  bestehend aus einer 2-lagigen Bitumendachbahn auf einer Schalungsebene, entsprechend den beiliegenden Dachdetails,

Gebäudeabmessung im Grundriss BxL: ca. 12,64 x 14,68 m (Außenmaß Fassade), der Dachaufbau wird auf der Inneseite der Attika weitergeführt, das Dach besteht auf zwei Flächen, die Dachneigung beträgt jeweils 5 Grad nach Innen,
der Tiefpunkt liegt mittig in der Dachebene, hier liegt die Rinnenentwässerung, die zu einem Sinkkastenführt,
Attikaaufkantung beträgt ca. 60 cm am Hochpunkt und ca. 100 cm am Tiefpunkt der Rinne,
Ausführung entsprechend Dachaufsichtsplan,

Aufbau Bekleidung Attika Innenseite von Aussen nach Innen:
- 2-lagige Bitumenbahn, geeignet für freie Bewitterung ohne Auflast, Bahnen untereinander verklebt, graue/ schwarze Bahnenware, oberste Lage UV-beständig oder beschiefert,
- Vollholzschalung Stärke 24 mm,
- 50 mm Lattung 50x50/ Belüftungseben,
- Unterspannbahn, sd =0,05m,
- 15 mm OSB/3-Platten, Stöße verklebt,
- Unterlage sind die ausgedämmten Dachscheiben,

Abrechnung erfolgt nach m² Dachbekleidung, Innenseite Attika.
Menge: 35,000 m²

**1.3.30 Werkplanung Gefälledämmung**
*** EP-Aufgliederung gefordert
Werkplanung der vorbeschriebenen Gefälledämmung, passend für vorbeschriebene Dachflächen, einschließlich der Planung einer Entwässerungsrinne am Tiefpunkt der Dachflächen, einschließlich der Übergänge zu aufgehenden Bauteilen mittels Dämmkeilen, Befestigung nach Wahl des AN jedoch windsogsicher nach DIN EN 1991-1-4, Anwendungstyp nach DIN 4108-10: DAA dm, versetzte Plattenanordungung, Verlegung der Platten dichtstoßend, Abgabe an den AG bzw. die Bauüberwachung 1x digital,

Abrechnung nach St für Werkplanung Gefälledämmung.
Menge: 1,000 St

**1.3.40 Ausbildung Rinnenausbildung**
*** EP-Aufgliederung gefordert
Ausbildung Rinne passend zu vorbeschriebener Position -Dachbekleidung-, im Bereich des Tiefpunktes der Dachfläche, Führung der Entwässerung zu Dachablauf bzw. Sinkkasten, Formung der Rinne aus Gefälledämmung und 2-lagiger Bitumenbahnabdichtung,

Abrechnung nach lfm Rinnenausbildung.
Menge: 14,500 m

**1.3.50 Attikaausbildung**
*** EP-Aufgliederung gefordert
Attikabekleidung, entsprechend den beiliegendem Detail Fassadenschnitt,

Gebäudeabmessung im Grundriss BxL: ca. 12,64 x 14,68 m (Außenmaß Fassade), der Dachaufbau wird auf der Inneseite der Attika weitergeführt,

Abschluss Attika:
- gekantetes Aluminiumprofil ALMg3 EN-AW 5005
- Ansichtshöhe außen 175 mm
- Rückansichtshöhe 100 mm
- glattes Blech
- Blechstärke 1,5-2,0 mm
- Gefälle nach innen
- U-Profil, beidseitig mit Wassernasen
- Wandstärke ca. 450 mm
- Halter/Stoßverbinder aus EN AW 6063, leicht und korrosionsbeständig
- DIN EN 1991-1-4, DIN 18531, DIN 18339, Regelwerk des deutschen Dachdeckerhandwerks
- 2° Gefälleplatte zur flächigen Auflage von Niveauplatten und zum genauen Ausrichten von 5K-Haltern
- min. 20 mm Dachüberstand
- Überdeckung der Fassade min. 80 mm
- mittels Stoßblechen auf der Wandkrone befestigt, Stöße hinterlegt, grau,
- Ausführung umlaufend entsprechend Schnittdarstellungen,
- Lochblech aus Aluminium als Insektenschutz,

Abrechnung erfolgt nach lfm Attikaabdeckung.
Menge: 58,000 m

**1.3.60 Eckausbildung Attika**
*** EP-Aufgliederung gefordert
Herstellung und Lieferung zu vorbeschriebener Position -Attikaausbildung-, für Herstellung von Eckausbildungen in der Attika ausbildung, Winkel ca. 90°, Gefälle in Richtung Dachfläche,

Abrechnung nach St Eckausbildung Attika.
Menge: 4,000 St

**1.3.70 Dachdurchführungen Blitzschutz**
*** EP-Aufgliederung gefordert
Ausführung von Dachdurchführungen für die Blitzschutzleitungen in der Attikaaufkantung bestehend aus:

- Durchführungen von Einzelleitungen zur Eindichtung in Bitumenschweißbahn,

Abrechnung pro St Durchführungen Blitzschutz.
Menge: 8,000 St

**1.3.80 Dachdurchführung, Dachraum Be- und Entlüfter**
*** EP-Aufgliederung gefordert
Lieferung und Montage von Dachraum Be- und Entlüfter, für die zusätzliche Luftzirkulation der Belüftungsebene nach DIN 4108, als entspannungslüfter, mit Bitumenmanschette zur Anbindung an Dachabdichtung, Rohrdurchmesser DN 100, Anordnung entsprechend Dachaufsichtsplan,

Abrechnung nach St Dachbe- und entlüfter.
Menge: 8,000 St

**1.3.90 Dachdurchführung, Schwanenhals**
*** EP-Aufgliederung gefordert
Lieferung, Herstellung und Montage einer Dachdurchführung als Schwanenhals, geeignet für Bitumeneindeckung, Durchmesser ca. DN 100, geeignet für die Durchführung von verschiedenen leitungen 1x für ELT und 1x für Kälteleitung, witterungsbeständig, geeignet für die Installation in Flachdächern mit Bitumeneindeckung, mit Bitumenmanschette zum Einschweißen, einschließlich unteres Anschlussrohr mit Länge von ca. 50 cm,

Abrechnung nach St Dachdurchführung, Schwanenhals.
Menge: 2,000 St

**1.3.100 Dachdurchführung, Dachentlüfter Sanitär**
*** EP-Aufgliederung gefordert
Lieferung, Herstellung und Montage einer Dachdurchführung als Sanitärentlüfter, geeignet für Bitumeneindeckung, Durchmesser ca. DN 100, witterungsbeständig, geeignet für die Installation in Flachdächern mit Bitumeneindeckung, mit Bitumenmanschette zum Einschweißen, einschließlich unteres Anschlussrohr mit Länge von ca. 60 cm,

Abrechnung nach St Dachdurchführung, Dachentlüfter Sanitär.
Menge: 4,000 St

**1.3.110 Wasserfangkasten mit Laubfang, rechteckig**
*** EP-Aufgliederung gefordert
Lieferung und Montage eines rechteckigen Wasserfangkasten mit Laubfang und integriertem Überlauf, Überlauf entwässert frei, in gleichem Material wie die Fallrohre, Montage direkt an Wand,

Höhe: ca. 285 mm,
Breite: ca. 240 mm,
Tiefe: ca. 240 mm,

Abrechnung nach St Wasserfangkasten.
Menge: 1,000 St

**1.3.120 Flachdachablauf mit Laubfang**
*** EP-Aufgliederung gefordert
Lieferung und Montage eines Flachdachablaufes, mit passendem Laubfanggitter aus Edelstahl, für die Einbindung in vorbeschriebenen Wasserfangkasten, aus PUR/ Edelstahl, für Haupt- und Notentwässerung durch eine Attikadurchführung, Ausführung mit Keil, einschließlich Edelstahlrohr für Anbindung an Wasserfangkasten, Attikastärke bis 45 cm, Flansch für die Anarbeitung an Dachabdichtungsbahnen aus Bitumen geeignet, Durchmesser DN 150,

Abrechnung nach St Flachdachablauf.
Menge: 1,000 St

**1.3.130 Flachdachablauf, Notüberlauf**
*** EP-Aufgliederung gefordert
Lieferung und Montage eines Flachdachablaufes als Notüberlauf, mit passendem Laubfanggitter aus Edelstahl, für die freie Entwässerung, aus PUR/ Edelstahl, einschließlich Attikadurchführung, Ausführung mit Keil, einschließlich Edelstahlrohr für Anbindung an Wasserfangkasten, Attikastärke bis 45 cm, Flansch für die Anarbeitung an Dachabdichtungsbahnen aus Bitumen geeignet, Durchmesser DN 150,

Abrechnung nach St Flachdachablauf, Notablauf.
Menge: 1,000 St

**1.3.140 Regenfallrohr Metall kreisförmig Gr.150 Stahl verz D 0,7mm**
*** EP-Aufgliederung gefordert
STLB-Bau 2025-04 022
Regenfallrohr DIN EN 612, kreisförmig, Nenngröße 150, aus verzinktem Stahl, beschichtet, Dicke 0,7 mm, befestigen mit thermisch entkoppelten Befestigungselementen und Fallrohrhaltern aus nichtrostendem Stahl, an Holz, durch Wärmedämmung und Luftschicht, Abstand der Fassade zum Befestigungsuntergrund 110 mm.
Menge: 7,000 m
Leistungsbereichkatalog: 022

**1.3.150 Leitersicherung**
*** EP-Aufgliederung gefordert
Lieferung und Montage einer Leitersicherung, Befestigung an Fassade, Lage entsprechend Dachaufsichtsplan, einschließlich aller Verstärkungen im Attikaaufbau, geeignet für hinterlüftete Fassaden, Befestigung an Attika, inkl. Befestigungsband für Sicherung Leiter
befestigungsuntergrund: Holzständerwerk,
Material: Edelstahl V2A
Menge: 1,000 St

**1.3.160 Lieferung Sprossenleiter**
*** EP-Aufgliederung gefordert
Lieferung einer Sprossenleiter, Anleiterhöhe: 11,10 m, Seilzug-Anlegeleiter, 2-teilig, Material: Aluminium,  rutschhemmende Sprossen, Holmart: Rechteckrohr, Tragkraft: 150 kg,  einschließlich untere Fußverbreiterung zur Verbesserung der Standsicherheit, Übergabe an den AG einschließlich schriftl. Übergabedokumentation,

Abrechnung nach St Sprossenleiter.
Menge: 1,000 St

#### Abschnitt 1.4 Trockenbaukonstruktionen

**1.4.10 Wandbeplankung Aussenwand Brandschutz, Anbau**
*** EP-Aufgliederung gefordert
Herstellung einer Wandbeplankung an der Innenseite der Aussenwand in Achse F, mit Brandschutzplatten zur Erfüllung einer Brandschutzanforderung REI 90,

Bekleidung der Wandmodule Innen wie folgt (Innen nach Außen):
- 25 mm Feuerschutzplatte, Stöße gespachtelt, Oberflächenverspachtelung Qualitätsstufe Q3 gem.
Merkblatt Nr. 2 der Industriegruppe Gipsplatten im
Bundesverband der Gips- und Gipsbauplattenindustrie e.V
zur Aufnahme nachfolgender Anstriche,
- 40 x 60 mm Lattung, Holz/ 40 mm Dämmung Lattenzwischenraum, MiWo,
- Dampfbremse sd=10 (0,5 mm),
- 15 mm OSB/3-Platten, Stöße verklebt,

Ausführungsort:
- Ausführung in Raum 103,
- Ausführung in Raum 104,

Preis beinhaltet alle Brandschutzbekleidungen an Wänden
Menge: 38,500 m²

**1.4.20 Wandbeplankung Aussenwand, Anbau**
*** EP-Aufgliederung gefordert
Herstellung einer Wandbeplankung an der Innenseite der Aussenwand,

Bekleidung der Wandmodule Innen wie folgt:
- Dampfbremse sd=10 (0,5mm)
- 40 x 60 mm Lattung, Holz/ 40 mm Dämmung Lattenzwischenraum, MiWo
- 2 x 12,5 mm Gipsfaserplatte, gespachtelt
- Oberflächenverspachtelung Qualitätsstufe Q3 gem.
Merkblatt Nr. 2 der Industriegruppe Gipsplatten im
Bundesverband der Gips- und Gipsbauplattenindustrie e.V
zur Aufnahme nachfolgender Anstriche

Ausführungsort:
- Ausführung in Raum 101 (Achse 3 und A),
- Ausführung in Raum 102 (Achse 3),
- Ausführung in Raum 103 (Achse 3),
- Ausführung in Raum 104 (Achse 1),
- Ausführung in Raum 106 (Achse A und 1),

Abrechnung nach m² Wandbeplankung Außenwand.
Menge: 125,500 m²

**1.4.30 Fensteröffnungen, Anbau**
*** EP-Aufgliederung gefordert
Herstellung von Fensteröffnungen in vorbeschriebener Außenwand, in Abmessung je ca. 2,80 x 1,64 m,
1x an Ansicht NORD (Achse A),
3x an Ansicht WEST (Achse 3),
Herstellung einer Öffnung zur fast innenbündigen Montage der Fenster,
einschließlich Anarbeitung mittels Anschlussprofil und dauerlelastischer Versiegelung,

Abrechnung nach St Herstellung Fensteröffnung.
Menge: 4,000 St

**1.4.40 Wandbeplankung Innenwand, Anbau**
*** EP-Aufgliederung gefordert
Herstellung einer Wandbeplankung an den Innenwänden,

Bekleidung der Wandmodule Innen wie folgt:
- Lattung 40 x 60 mm zum Tiefenausgleich und als Installationsraum,
- Beplankung mit 2x12,5 mm Gipsfasrplatte,
- Oberflächenverspachtelung Qualitätsstufe Q3 gem.
Merkblatt Nr. 2 der Industriegruppe Gipsplatten im
Bundesverband der Gips- und Gipsbauplattenindustrie e.V
zur Aufnahme nachfolgender Anstriche

Ausführungsort:
- Ausführung in Raum 101,
- Ausführung in Raum 102,
- Ausführung in Raum 103,
- Ausführung in Raum 104,
- Ausführung in Raum 106,
- Ausführung in Raum 107,

Abrechnung nach m² Wandbeplankung Innenwand.

Preis beinhaltet alle Trockenbaubekleidungen an Wänden
Menge: 150,000 m²

**1.4.50 Türöffnungen, Anbau**
*** EP-Aufgliederung gefordert
Herstellung von Türöffnungen in vorbeschriebener Innenwand,
in Abmessung je ca. 1,01 x 2,61 m,
Herstellung einer Öffnung zur Montage von Umfassungszargen mittels Einfassung mit zusätzlichen Holzprofilen und Sturzprofil,

Abrechnung nach St Türöffnung.
Menge: 6,000 St

**1.4.60 Verstärkungen, Anbau**
*** EP-Aufgliederung gefordert
Ausführung von Verstärkungen innerhalb der Beplankungen zur Aufnahme der Klima-Wandgeräte,
in Abmessung je ca. 1,30 x 60 cm,
mittels zusätzlichen Holzplatten in Stärke mindestens 20 mm direkt unter der Trockenbaubeplankung,

Abrechnung nach St Verstärkung.
Menge: 5,000 St

**1.4.70 Vorsatzschalen Innenwand, Anbau**
*** EP-Aufgliederung gefordert
Herstellung einer Vorsatzschale an den Innenwänden,

Herstellung von Vorsatzschalen vor Wandmodule Innen wie folgt:
- Einfachständerwerk aus verzinkten Stahlprofilen nach
DIN 18182-1, Ständer durch Laschen zug- und druckfest
verbunden, inkl. Anschlussdichtung an andere Bauteile,
Profile: CW / UW 50; Achsabstand 625 mm,
- Beplankung mit 2x12,5 mm Gipsfasrplatte,
- Oberflächenverspachtelung Qualitätsstufe Q3 gem.
Merkblatt Nr. 2 der Industriegruppe Gipsplatten im
Bundesverband der Gips- und Gipsbauplattenindustrie e.V
zur Aufnahme nachfolgender Anstriche

Ausführungsort:
- Ausführung in Raum 103 ca. (1,80 + 0,20) x 2,75 m, Tiefe Vorwand 20 cm, 6m²
- Ausführung in Raum 105 ca. (3,20 + 0,34) x 3,00 m, Tiefe Vorwand 34 cm, 10,8 m²
- Ausführung in Raum 105 ca. 1,20 x 3,00 m, Tiefe Vorwand 34 cm, 3,6 m²
- Ausführung in Raum 106 ca. (1,20 + 0,33) x 3,00 m, Tiefe Vorwand 33 cm, 5 m²

Preis beinhaltet alle Trockenbauvorsatzschalen an Wänden
Menge: 25,500 m²

**1.4.80 Eckausbildung, Anbau**
*** EP-Aufgliederung gefordert
Herstellung von Eckausbildungen an den Vorsatzschale an den Innenwänden, Herstellung mittels Montage von Eckschutzprofilen einschließlich deren Einspachtelung,
an freien Wandecken im Raum,

Abrechnung nach m Eckausbildung.
Menge: 9,000 m

**1.4.90 Traverse**
*** EP-Aufgliederung gefordert
STLB-Bau 2025-04 039
Traverse im Wandhohlraum, aus OSB-Platte, für wandhängende Lasten, Konsollast bis 1,5 kN/m Wandlänge, Ausführung gemäß Einzelbeschreibung.
Menge: 6,500 St
Leistungsbereichkatalog: 039

**1.4.100 Einbauten, Anbau**
*** EP-Aufgliederung gefordert
verstärkte profile an Einbauten in den Vorsatzschale an den Innenwänden,
Montage raumhoch, bis zu 3,00 m,

verstärkte Profile sind jeweils seitlich an folgenden Elementen einzubauen:
- Waschtisch,
- WC,
- Duscharmatur,

Abrechnung nach St Einbauten.
Menge: 3,000 St

**1.4.110 Durchführung Leitungen, Anbau**
*** EP-Aufgliederung gefordert
Durchführung von Leitungen durch die Trockenbauverschalung, für die saubere Führung von Leitungen auf die Deckenverkleidung, da Sichtinstallation geplant ist, Herstellung von entsprechend großen Aussparung für je 1x ELT 230V,

Abrechnung nach St Aussparung Leitung.
Menge: 20,000 St

**1.4.120 Beplankung Brandschutz 40 mm, 3-seitig, Stahl EG**
*** EP-Aufgliederung gefordert
Ausführung einer 3-seitigen Brandschutzbeplankung von Stahlträgern IP-K 35 K1 GOST o.ä.  mit 40 mm Brandschutzplatte zur Erreichung eines Brandschutzes in REI 90,
Herstellung mit einer eigenen Metall-UK,
im Auflagerbereich ist die Verkleidung bis an den jeweiligen Auflagerpunkt (Wandscheibe etc.) ums Eck zu führen,
Ausführung mit Kantenschutz an allen Ecken, oberer Anschluss Braschutzplatte der Deckenscheibe (eigene Leistung),  einschließlich Verkleidung der Stirnseite der Träger im gleichen Material,

Abmessungen:
- 5 Stahlträger in Länge zu je ca. 12,31 m,
Abwicklung je Seite ca. 10 + 40 cm,
Einbauhöhe bis zu ca, 4,80 m,

- Oberflächenverspachtelung Qualitätsstufe Q3 gem.
Merkblatt Nr. 2 der Industriegruppe Gipsplatten im
Bundesverband der Gips- und Gipsbauplattenindustrie e.V
zur Aufnahme nachfolgender Anstriche,

Abrechnung nach lfm Beplankung Brandschutz.
Menge: 75,000 m

**1.4.130 Deckenbekleidung 500mm Halle, Metall-UK, Feuerschutzplatte 40mm, Kanzlei als Unterdecke auf**
*** EP-Aufgliederung gefordert
Deckenbekleidung nach DIN 18168-1 als Unterdecke auf
abgehängter Metall-Unterkonstruktion, bestehend aus

- Unterkonstruktion befestigt an Weitspannträgern, in gesonderter Position beschrieben,
- Zulassung als freitragende Decke für REI 90
- Unterkonstruktion aus verzinkten Profilen CD60/27
als Grund- und Tragprofil, Abhängung mit
CD-Noniushängern oder Abhängedrähten und
Schnellspannhängern.
- Dämmschicht: mit 10cm Dämmauflage oder nach Erfordernis der Zulassung
- Beplankung: 40 mm Feuerschutzplatten
- Oberflächenverspachtelung Qualitätsstufe Q3 gem.
Merkblatt Nr. 2 der Industriegruppe Gipsplatten im
Bundesverband der Gips- und Gipsbauplattenindustrie e.V
zur Aufnahme nachfolgender Anstriche
Befestigungsuntergrund: Holzrahmenkonstruktion verkleidet mit Feuerschutzplatte
Montagehöhe: ca. bis 4,52 m
Abhängehöhe: max. 500 mm
Wandmaterial: Mauerwerk (Naturstein)/ Stahlbeton
Montageort:  001, 002, 003, 004, 005, 006,

Abrechnung nach m² Deckenbekleidung.
Menge: 55,000 m²

**1.4.140 Weitspannträger Einfeldträger Abhänge-H 800 mm Spannweite 6 m Achsabst. 0,31 m H 100 mm Stahlblechprofil verz**
*** EP-Aufgliederung gefordert
STLB-Bau 2025-04 039
Weitspannträger als Einfeldträger, abgehängte und aufgelagerte Konstruktion, Auflager durchgehend,
Abhängehöhe '800' mm,
Auflager als Stahlwinkel,
Auflager Dicke '0,6' mm,
Länge Auflagerschenkel '50' mm,
Länge Wandschenkel '100' mm,
Befestigungsuntergrund Auflager Beton, Befestigungsuntergrund Abhängung Mauerwerk,
Spannweite '6' m,
max. Durchbiegung l/500,
Deckenlast einschl. Einbauten ohne Weitspannträger '0,25' kN/m2,
Achsabstand '0,31' m,
Bauhöhe '100' mm,
aus verzinktem Stahlblechprofil, Arbeitshöhe des Montageortes bis 3,5 m über der Standfläche des hierfür erforderlichen Gerüstes, Gerüst wird beigestellt/ist vorh., Ausführung gemäß Zeichnung.
Menge: 55,000 m
Leistungsbereichkatalog: 039

**1.4.150 Sonderkonstruktion Deckendurchführungen, Kanzlei**
*** EP-Aufgliederung gefordert
Sonderkonstruktion für vorbeschriebene Deckendurchführungen, für die Herstellung von Leitungsdurchführung, Herstellen von Ausschnitten in der Deckenkonstruktion,

Abrechnung nach St Deckendurchführung.
Menge: 10,000 St

**1.4.160 Deckenbekleidung 250 mm, Metall-UK, GKB 12,5mm, Rundlochung 8/18R, Kanzlei**
*** EP-Aufgliederung gefordert
Deckenbekleidung nach DIN 18168-1 als Unterdecke auf
abgehängter Metall-Unterkonstruktion, bestehend aus
- Unterkonstruktion aus verzinkten Profilen CD60/27
als Grund- und Tragprofil, Abhängung mit
CD-Noniushängern oder Abhängedrähten und
Schnellspannhängern.
- Dämmschicht: mit 2 cm MiWo-Auflage
- Beplankung: 12,5 mm Gipsplatten GKB mit Lochung nach DIN18180, inkl. rückseitigem Akustikvlies in weiß, Platten stumpf gestoßen und verfüllt, Schraubenköpfe verspachtelt, Lochung Ø=8mm,
- Oberflächenverspachtelung Qualitätsstufe Q3 gem.
Merkblatt Nr. 2 der Industriegruppe Gipsplatten im
Bundesverband der Gips- und Gipsbauplattenindustrie e.V
zur Aufnahme nachfolgender Anstriche
Befestigungsuntergrund: StB-Decke
Montagehöhe: ca. 2,90 bis 3,20 m
Abhängehöhe: max. 250 mm
Wandmaterial: Mauerwerk, Trockenbau,
Montageort: 2.OG Raum 2.09 Besprechungsraum, 2.10a Büro, 2.10b Büro, 2.09b Flur, 2.16 Büro 4

Abrechnung nach m² Deckenbekleidung.
Menge: 100,500 m²

**1.4.170 Deckenbekleidung 800mm, Metall-UK, GKB 12,5mm, Kanzlei**
*** EP-Aufgliederung gefordert
Deckenbekleidung nach DIN 18168-1 als Unterdecke auf
abgehängter Metall-Unterkonstruktion, bestehend aus
- Unterkonstruktion aus verzinkten Profilen CD60/27
als Grund- und Tragprofil, Abhängung mit
CD-Noniushängern oder Abhängedrähten und
Schnellspannhängern.
- Dämmschicht: ohne
- Beplankung: 12,5 mm Gipsplatten GKB nach DIN18180
- Oberflächenverspachtelung Qualitätsstufe Q3 gem.
Merkblatt Nr. 2 der Industriegruppe Gipsplatten im
Bundesverband der Gips- und Gipsbauplattenindustrie e.V
zur Aufnahme nachfolgender Anstriche
Befestigungsuntergrund: StB
Montagehöhe: ca. 4,55 bis 5,35 m
Abhängehöhe: max. 800 mm
Wandmaterial: Mauerwerk, Trockenbau
Montageort: 1.OG Raum 1.10 Dusche

Abrechnung nach m² Deckenbekleidung.
Menge: 4,000 m²

**1.4.180 Akustikunterdecke Halle, 800mm, Rundlochung 8/18R, Kanzlei**
*** EP-Aufgliederung gefordert
Unterdecke nach DIN 18168-1
Schallabsorptionsgrad DIN EN iSO 11654 aW = 0,65
bei Konstruktionstiefe >=1350 mm
- Unterkonstruktion befestigt an Weitspannträgern, in gesonderter Position beschrieben,
- Unterkonstruktion aus verzinkten Stahlblechprofilen
DIN 18182-1, als Grund- und Tragprofile CD 60/27,
Abhängung mit CD-Noniushängern oder Abhängedrähten und
Schnellspannhängern und bauaufsichtlich zugelassenen
Befestigungsmitteln.
- Dämmschicht aus Mineralwolle nach DIN EN 13162,
längenbezogener Strömungswiderstand = 10 kPa¦s/m²
Dicke: 20 mm
- Decklage aus gelochten Gipsplatten DIN 18180:
einlagig, Plattendicke 12,5 mm,
Lochbild: Gerade Rundlochung 8/18 R,
Rückseite kaschiert mit Akustikflies, Farbe weiß

Fugen und Schrauben verspachteln und schleifen,
Lochung wieder herstellen, Qualitätsstufe Q 3 für
spätere, bauseitige Beschichtung der Oberfläche
Befestigungsuntergrund: StB, mit Unterzügen h=14 cm
Montagehöhe: ca. 5,34 m
Abhängehöhe: max. 1350 mm
Wandmaterial: Mauerwerk, Trockenbau
Einbauort: Raum 1.12 Halle Pantry,

Abrechnung nach m² Akustikunterdecke.
Menge: 33,500 m²

**1.4.190 Deckenbekleidung 800mm Halle, Metall-UK, GKB 12,5mm, Kanzlei**
*** EP-Aufgliederung gefordert
Deckenbekleidung nach DIN 18168-1 als Unterdecke auf abgehängter Metall-Unterkonstruktion, bestehend aus:
- Unterkonstruktion befestigt an Weitspannträgern, in gesonderter Position beschrieben,
- Unterkonstruktion aus verzinkten Profilen CD60/27 als Grund- und Tragprofil, Abhängung mit
CD-Noniushängern oder Abhängedrähten und Schnellspannhängern.
- Dämmschicht: mit 2 cm Dämmauflage
- Beplankung: 12,5 mm Gipsplatten GKB nach DIN18180
- Oberflächenverspachtelung Qualitätsstufe Q3 gem. Merkblatt Nr. 2 der Industriegruppe Gipsplatten im Bundesverband der Gips- und Gipsbauplattenindustrie e.V zur Aufnahme nachfolgender Anstriche
Befestigungsuntergrund: StB
Montagehöhe: ca. 4,00 bis 4,63 m
Abhängehöhe: max. 800 mm
Wandmaterial: Mauerwerk, Trockenbau
Montageort: 1.OG Raum 1.12 Halle mit Pantry

Abrechnung nach m² Deckenbekleidung.
Menge: 13,500 m²

**1.4.200 Weitspannträger Einfeldträger Abhänge-H 800 mm Spannweite 6 m Achsabst. 0,31 m H 100 mm Stahlblechprofil verz**
*** EP-Aufgliederung gefordert
STLB-Bau 2025-04 039
Weitspannträger als Einfeldträger, abgehängte und aufgelagerte Konstruktion, Auflager durchgehend,
Abhängehöhe '800' mm,
Auflager als Stahlwinkel,
Auflager Dicke '0,6' mm,
Länge Auflagerschenkel '50' mm,
Länge Wandschenkel '100' mm,
Befestigungsuntergrund Auflager Beton, Befestigungsuntergrund Abhängung Mauerwerk,
Spannweite '6' m,
max. Durchbiegung l/500,
Deckenlast einschl. Einbauten ohne Weitspannträger '0,25' kN/m2,
Achsabstand '0,31' m,
Bauhöhe '100' mm,
aus verzinktem Stahlblechprofil, Arbeitshöhe des Montageortes bis 3,5 m über der Standfläche des hierfür erforderlichen Gerüstes, Gerüst wird beigestellt/ist vorh., Ausführung gemäß Zeichnung.
Menge: 48,000 m
Leistungsbereichkatalog: 039

**1.4.210 Sonderkonstruktion ungelochtes Randfries, 5 cm, Kanzlei**
*** EP-Aufgliederung gefordert
Sonderkonstruktion ungelochtes Randfries, Breite 5 cm, zu vorbeschriebenen Akustikunterdecken für die Herstellung eines umlaufenden Randfrieses mit geschlossenen Gipsplatten GKB nach DIN 18180 inkl. Verspachteln von angeschnittenen Löchern der Lochplatten; inkl. erforderlicher Anpassungen in der
Unterkonstruktion
Friesbreite: 5 cm, parallel zur angrenzenden Wand,

Abrechnung nach m Randfries.
Menge: 48,000 m

**1.4.220 Höhenversprung Deckenbekl. Gipsfaserpl. einlagig D 15mm Q3 Höhenversatz 160 mm**
*** EP-Aufgliederung gefordert
STLB-Bau 2025-04 039
Höhenversprung, Untergrund rechtwinklig, Ausführung an Deckenbekleidung aus Gipsfaserplatten, Typ GF-H, einlagig, Dicke 15 mm, Spachtelung Qualitätsstufe Q3,
Höhenversatz '160' mm,
Ausführung gemäß Zeichnung.
Menge: 48,000 m
Leistungsbereichkatalog: 039

**1.4.230 Deckenbekleidung, verstärkt, Holz-UK**
*** EP-Aufgliederung gefordert
Herstellung einer Deckenvekleidung verstärkt mit Holz-unterkonstruktion, zu vorbeschriebenen Akustikunterdecken für die Herstellung eines Deckensprunges bzw. einer seitlichen
Verkleidung, Ausführung in Kleinstflächen:
- Unterkonstruktion aus Traglattung direkt hinter glatter Unterhangdecke,
- für bauseitige Befestigung Holzlamellenverkleidung
- Holzwerkstoffplatte 25x200 mm als Verstärkung zur
Aufnahme nachträglich bauseits zu montierender
Lamellenvorhänge
- Konterlatte zur Befestigung der Unterkonstruktion des
angrenzenden Deckensprunges
- Beplankung einlagig 12,5 mm GKB nach DIN 18180
- Oberflächenverspachtelung Qualitätsstufe Q3 gem.
Merkblatt Nr. 2 der Industriegruppe Gipsplatten im
Bundesverband der Gips- und Gipsbauplattenindustrie e.V
zur Aufnahme nachfolgender Anstriche
Breite: ca. 500 mm inkl. Untergrund für Deckensprung
(lichtes Maß Außenwand / Deckensprung = 400 mm)
Einbauort: Außenwände Görlitzer Straße
Abrechnung nach lfm Deckenbekleidung,

Abrechnung nach m Verstärkung mit Holzkonstruktion.
Menge: 35,000 m

**1.4.240 Trennwand H 5,5m D 125mm 50dB UK Stahlblechprofil verz Einfachständerwerk Mineralwolle MW D 60mm Gipspl. Baupl.A D 12,5+12,5mm Q3**
*** EP-Aufgliederung gefordert
STLB-Bau 2025-04 039
Nichttragende innere Trennwand DIN 18183-1, DIN 4103-1, Einbaubereich 1 DIN 4103-1 (Bereiche mit geringer Menschenansammlung), Höhe bis 5,5 m, Dicke 125 mm, bewertetes Schalldämm-Maß DIN 4109 Rw 50 dB,
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q3.
Menge: 17,000 m2
Leistungsbereichkatalog: 039

**1.4.250 Installationswand, 930 mm, 2xGKBI**
*** EP-Aufgliederung gefordert
Gipsplatten-Montagewand als Installationswand,
beidseitig beplankt, nicht tragend nach DIN 4103-1bestehend aus:
- Doppelständerwerk aus verzinkten Stahlprofilen nach
DIN 18182-1, Ständer durch Laschen zug- und druckfest
verbunden, inkl. Anschlussdichtung an andere Bauteile;
Ständer mittels Gipsplattenstreifen miteinander
verbunden
- beidseitiger Beplankung aus Gipsplatten inkl. starrem
Anschluss mit Fugendeckstreifen und Anspachtelung an
andere Bauteile
- Oberflächenverspachtelung Qualitätsstufe Q3 gem.
Merkblatt Nr. 2 der Industriegruppe Gipsplatten im
Bundesverband der Gips- und Gipsbauplattenindustrie e.V
zur Aufnahme nachfolgender Anstriche
Profile: 2x CW / UW 75; Achsabstand 625 mm
Beplankung je Seite: 2 x 12,5 mm GKBI nach DIN 18180
Wandstärke: 930 mm
Wandhöhe: bis ca. 5,34 m
Einbauort: Raum  1.12 Halle
Aufstellung auf Rohdecke; Befestigungsuntergrund:
Stahlbeton; inkl. sämtlicher dafür
notwendiger Nebenarbeiten und bauaufsichtlich
zugelassener Befestigungsmittel,

Abrechnung nach m² Installationswand
Menge: 17,000 m²

**1.4.260 Sonderkonstruktion Küchennische**
*** EP-Aufgliederung gefordert
Sonderkonstruktion für die Herstellung einer Küchennische, in vorbeschriebener Installationswand, für Veringerung der Installationswand auf eine Tiefe von 930 auf 470 mm, einschließlich der Überkopfverkleidung,

Abrechnung nach St Sonderkonstruktion Küchennische.
Menge: 1,000 St

**1.4.270 Installationswand, 300 mm, 2xGKBI**
*** EP-Aufgliederung gefordert
Gipsplatten-Montagewand als Installationswand,
nicht tragend nach DIN 4103-1bestehend aus:
- Doppelständerwerk aus verzinkten Stahlprofilen nach
DIN 18182-1, Ständer durch Laschen zug- und druckfest
verbunden, inkl. Anschlussdichtung an andere Bauteile;
Ständer mittels Gipsplattenstreifen miteinander
verbunden
- einseitiger Beplankung aus Gipsplatten inkl. starrem
Anschluss mit Fugendeckstreifen und Anspachtelung an
andere Bauteile
- Oberflächenverspachtelung Qualitätsstufe Q3 gem.
Merkblatt Nr. 2 der Industriegruppe Gipsplatten im
Bundesverband der Gips- und Gipsbauplattenindustrie e.V
zur Aufnahme nachfolgender Anstriche
Profile: 2x CW / UW 75; Achsabstand 625 mm
Beplankung je Seite: 2 x 12,5 mm GKBI nach DIN 18180
Wandstärke: 300 mm
Wandhöhe: bis ca. 5,34m
Einbauort: Raum 1.10 Dusch, Raum E.16a Aufenthalt/ Lager,
Aufstellung auf Rohdecke; Befestigungsuntergrund:
Stahlbeton / Mauerwerk; inkl. sämtlicher dafür
notwendiger Nebenarbeiten und bauaufsichtlich
zugelassener Befestigungsmittel,

Abrechnung nach m² Installationswand 300 mm.
Menge: 14,000 m²

**1.4.280 Trenn-Brandwand H bis 3,25 m WD 150 mm Rw 57 dB F30-A UK Stahlblechprofil verz Einfachständerwerk Mineralwolle MW D 60mm Beplankung beidseitig Gipsfaserpl. 2lagig D 12,5mm D 12,5mm Q3 2lagig D 12,5mm D 12,5mm Q3**
*** EP-Aufgliederung gefordert
STLB-Bau 2025-04 039
Nichttragende innere Trennwand DIN 4103-1 in Bauart einer Brandwand, Einbaubereich 1 DIN 4103-1 (Bereiche mit geringer Menschenansammlung),
Höhe Wand bis '3,25' m,
Dicke Wand '150' mm,
bewertetes Schalldämm-Maß DIN 4109 Rw '57' dB,
Feuerwiderstandsklasse F 30 - A DIN 4102-2,
Unterkonstruktion aus verzinkten Stahlblechprofilen DIN EN 14195 und DIN 18182-1, als Einfachständerwerk, CW/UW 60,
Ständerachsabstand '625' mm,

Dämmschicht aus Mineralwolle MW DIN EN 13162, Dämmschichtdicke 60 mm, in Platten, Anwendungsgebiet DIN 4108-10 WTR, einlagig, dicht stoßen,
Beplankung beidseitig, aus Gipsfaserplatten DIN EN 15283-2, Typ GF-H,
1. Seite 2-lagig, Dicke 1. Seite 1. Lage 12,5 mm, Dicke 1. Seite 2. Lage 12,5 mm,
Spachtelung Qualitätsstufe Q3,
2. Seite 2-lagig, Dicke 2. Seite 1. Lage 12,5 mm, Dicke 2. Seite 2. Lage 12,5 mm,
Spachtelung 2. Seite Qualitätsstufe Q3,
befestigen mit Schnellbauschrauben DIN EN 14566 und DIN 18182-2.
Menge: 20,000 m2
Leistungsbereichkatalog: 039

**1.4.290 Trenn-Brandwand H bis 3,25 m WD 150 mm Rw 53 dB F30-A UK Stahlblechprofil verz Einfachständerwerk Mineralwolle MW D 40mm Beplankung beidseitig Gipsfaserpl. 2lagig D 12,5mm D 12,5mm Q3 2lagig D 12,5mm D 12,5mm Q3**
*** EP-Aufgliederung gefordert
STLB-Bau 2025-04 039
Nichttragende innere Trennwand DIN 4103-1 in Bauart einer Brandwand, Einbaubereich 1 DIN 4103-1 (Bereiche mit geringer Menschenansammlung),
Höhe Wand bis '3,25' m,
Dicke Wand '150' mm,
bewertetes Schalldämm-Maß DIN 4109 Rw '53' dB,
Feuerwiderstandsklasse F 30 - A DIN 4102-2,
Unterkonstruktion aus verzinkten Stahlblechprofilen DIN EN 14195 und DIN 18182-1, als Einfachständerwerk, CW/UW 50,
Ständerachsabstand '625' mm,

Dämmschicht aus Mineralwolle MW DIN EN 13162, Dämmschichtdicke 40 mm, in Platten, Anwendungsgebiet DIN 4108-10 WTR, einlagig,
Beplankung beidseitig, aus Gipsfaserplatten DIN EN 15283-2, Typ GF-H,
1. Seite 2-lagig, Dicke 1. Seite 1. Lage 12,5 mm, Dicke 1. Seite 2. Lage 12,5 mm,
Spachtelung Qualitätsstufe Q3,
2. Seite 2-lagig, Dicke 2. Seite 1. Lage 12,5 mm, Dicke 2. Seite 2. Lage 12,5 mm,
Spachtelung 2. Seite Qualitätsstufe Q3,
befestigen mit Schnellbauschrauben DIN EN 14566 und DIN 18182-2, Befestigungsuntergrund Rohboden.
Menge: 16,500 m2
Leistungsbereichkatalog: 039

**1.4.300 Anschluss reduziert/verjüngt D 47 mm B 200 mm Trennwand H bis 3,25 m WD 150 mm Gipspl. F90-A**
*** EP-Aufgliederung gefordert
STLB-Bau 2025-04 039
Anschluss, reduziert/verjüngt,
Dicke Wandverjüngung '47' mm,
Breite Wandverjüngung '200' mm,

Ausführung an nichttragender innerer Trennwand,
Höhe Wand bis '3,25' m,
Dicke Wand '150' mm,
Wandverjüngung aus Gipsplatten, Bauplatten Typ A, beidseitig, 1. Seite einlagig, Dicke 1. Seite 1. Lage 15 mm, 2. Seite einlagig, Dicke 2. Seite 1. Lage 15 mm, bewertetes Schalldämm-Maß DIN 4109 Rw 53 dB, Feuerwiderstandsklasse F 90 - A DIN 4102-2, Unterkonstruktion aus verzinktem Stahlblechprofil DIN EN 14195, DIN 18182-1, Profilart L-Profil,
Dämmschicht aus Mineralwolle MW DIN EN 13162, Dämmschichtdicke 30 mm, als Matte/Filz, Anwendungsgebiet DIN 4108-10 WTR, Anschluss an Massivbauteil, angrenzendes Bauteil aus Holz, mechanisch befestigen, Ausführung gemäß Zeichnung.
Menge: 6,500 m
Leistungsbereichkatalog: 039

**1.4.310 rechtwinklige Außenecke**
*** EP-Aufgliederung gefordert
Herstellung von rechtwinkligen
Außenecken zu vorgenannten Montagewänden und
Vorsatzschalen, inkl. Eckschutzschiene,

Abrechnung nach m rechtwinklinge Außenecke.
Menge: 71,800 m

**1.4.320 Anschluss reduziert/verjüngt D 47 mm B 200 mm Trennwand H bis 3,25 m WD 150 mm Gipspl. F90-A**
*** EP-Aufgliederung gefordert
STLB-Bau 2025-04 039
Anschluss, reduziert/verjüngt,
Dicke Wandverjüngung '47' mm,
Breite Wandverjüngung '200' mm,

Ausführung an nichttragender innerer Trennwand,
Höhe Wand bis '3,25' m,
Dicke Wand '150' mm,
Wandverjüngung aus Gipsplatten, Bauplatten Typ A, beidseitig, 1. Seite einlagig, Dicke 1. Seite 1. Lage 15 mm, 2. Seite einlagig, Dicke 2. Seite 1. Lage 15 mm, bewertetes Schalldämm-Maß DIN 4109 Rw 53 dB, Feuerwiderstandsklasse F 90 - A DIN 4102-2, Unterkonstruktion aus verzinktem Stahlblechprofil DIN EN 14195, DIN 18182-1, Profilart L-Profil,
Dämmschicht aus Mineralwolle MW DIN EN 13162, Dämmschichtdicke 30 mm, als Matte/Filz, Anwendungsgebiet DIN 4108-10 WTR, Anschluss an Massivbauteil, angrenzendes Bauteil aus Holz, mechanisch befestigen, Ausführung gemäß Zeichnung.
Menge: 71,800 m
Leistungsbereichkatalog: 039

**1.4.330 Freies Wandende WD 125 mm Trennwand Gipspl. 2lagig D 12,5mm Q3**
*** EP-Aufgliederung gefordert
STLB-Bau 2025-04 039
Freies Wandende,
Dicke Wand '125' mm,

Ausführung an nichttragender innerer Trennwand, Bekleidung aus Gipsplatten, Bauplatten Typ A, 2-lagig, Dicke 12,5 mm, Spachtelung Qualitätsstufe Q3, Einfachständerwerk, Arbeitshöhe der zu bearbeitenden Fläche bis 5,5 m über der Standfläche des hierfür erforderlichen Gerüstes, Gerüst wird beigestellt/ist vorh., Ausführung gemäß Zeichnung.
Menge: 10,700 m
Leistungsbereichkatalog: 039

#### Abschnitt 1.5 Metallbau Außentüren und Außenfenster

*Hinweis: -Hinweis Titel 1.5.- SYSTEMBESCHREIBUNG ALU-ROHRRAHMENTÜREN*
========================================
Hochwärmegedämmtes Aluminium Tür-System mit 75 mm Grundbautiefe.
KONSTRUKTIONSMERKMALE:
-------------------------------------------
Außen flächenbündige Fensterkonstruktion mit dreiseitiger Stegkonstruktion zur Vermittlung zwischen Fensterrahmen und Außenkante hinterlüftete Fassade.
Die Verbundleisten sind mit Schaumdämmstoff für hohe Wärmedämmung ausgestattet.
Die Türflügelprofile sind mit geteilten Verbundleisten bestückt.
Das System ist mit rechteckigen Glasleisten auszustatten.
Für den erhöhten Wärmeschutz sind Verglasungsdichtungen mit Fahnen einzusetzen.
Der untere Türabschluss ist mit einer Aluminium-/Kunststoff- Anschlagschwelle, Höhe 20 mm und einem Dichtungssystem für den Dichtschluss bei einem Prüfdruck bis 150 PA nach DIN EN 12208 auszustatten.

Profilbautiefen:
Blendrahmen 75 mm

Profilansichtsbreiten:
Blendrahmen, seitlich und oben 69 mm
mit Blendrahmenerweiterung 26 mm
Flügelrahmen (nach außen öffnend) 125 mm
Die Türflügel sind mit einem 4-seitig umlaufenden,
auf Gehrung gefertigten Flügelprofil auszuführen.

BESCHICHTUNG:
------------------------
Pulverbeschichtung nach Bemusterung und Angabe AG
nach RAL 7006 Beigegrau,
STATISCHE ANFORDERUNGEN:
---------------------------------------------
Windlastwiderstand nach DIN EN 12210: Klasse C3,
Schlagregendichtheit nach DIN EN 12208: Klasse 5A,
Luftdurchlässigkeit nach DIN EN 12207: Klasse 2,
max. Durchbiegung der freitragenden Rahmenteile 1/300xl,
Winddruck auf  Außenbauteile nach DIN 1055, Teil 4,
Angaben für Gebäude mit rechteckigem Grundriss,
Windzone: 2,
Geländekategorie: Binnenland (Stadt),
Gebäudehöhe h: 9,26 m,
Gebäudebreite b: ca. 15 m,
Gebäudetiefe d: ca. 12,3 m,
Höhe OKFFB über NN ~1.800 m
WÄRMESCHUTZ:
-------------------------
Das Prinzip der Wärmedämmung ist für die gesamte
Konstruktion einzuhalten. Forderung nach EnEV
Wärmeschutz der Elemente (Uw) nach DIN EN ISO
10077-1,DIN 4108-4, (Februar 2002) bestehend aus
Verglasung, Rahmen und Randverbund:
Ud,bw <=2,00 W/m2K,
Es wird eine maßabhängige Berechnung / Nachweis für
jedes Fensterelement gemäß DIN 4108 / DIN EN 10077-1
gefordert.
EINBRUCHSCHUTZ:
-----------------------------
Nachweis der Widerstandsklasse RC2 nach DIN EN 127 mit
Prüfzeugnis für das eingebaute Gesamtelement inkl. alle
Zubehörteile und Befestigungsmaterialien und Art der
Befestigung.

Angriff erfolgt von Bandseite.
VERGLASUNG:
---------------------
Der Scheibenaufbau ist gemäß der Statik der Gesamtkonstruktion zu wählen. Die Angaben stellen
Mindestforderungen dar, notwendige Abweichungen sind
einzukalkulieren.
Für alle Verglasungen wird ein Kunststoffrandverbund in
der Farbe weiß gefordert.
2-Scheiben-Isolier-Glas,
Durchwurfhemmung P4A nach EN 356,
beidseitig bruchsicher
Ug <=1,2 W/m²K
Gesamtenergiedurchlass: g = ca. 50%
Glasart innen: VSG
Glasart außen: VSG P4A nach EN 356
BÄNDER:
---------------
Alle Beschläge sind für den Einsatz der in gesonderten
Positionen beschriebenen Fensteroliven vorzurichten.
Der Einsatz der beschriebenen Oliven ist erforderlich,
um bei allen Fenster- und Türelementen (Metall- und
Holzfenster sowie Innentüren) aufeinander im Design
abgestimmte Oliven / Drücker auszuführen.
Wartungsarme Rollentürbänder RC2
Dreiteilige Aluminium-Rollentürbänder zugelassen für
den Einbau in geprüfte Elemente der Widerstandsklasse
RC2 nach DIN EN 1627, mit einer Abmessung von 22 x 200
mm, für Flügellasten bis 250 kg,
mit Stiftsicherung für Angriff von Bandseite,
Oberfläche pulverbeschichtet nach RAL wie Türelemente
Die gesamte Technik für die sichere Verankerung und die
Feinjustierung ist im Türfalz angeordnet. Ohne den
Türflügel auszuhängen, kann eine Feinjustierung
vorgenommen werden.
Gebrauchsklasse nach DIN EN 1935: Klasse 4
Korrosionsschutz nach DIN EN 1670: Klasse 4
Bandklasse nach DIN EN 1935: Klasse 14
Mechanische Beanspruchung nach DIN EN 12400: Klasse 8
BT 101 - Bodenschwelle
Auflaufschwelle auf Sockelprofil mit Dichtung passend zur Anforderung an Widerstandsklasse RC2
BAUWERKSANSCHLÜSSE
--------------------------------------
Zum Leistungsumfang gehört die Ausbildung aller inneren
und äußeren Bauwerksanschlüsse wie nachfolgend
beschrieben.
Die Anschlüsse sind entsprechend den Detailzeichnungen
des Architekten auszuführen.
Die bauphysikalischen Einwirkungen durch das Raumklima
und das Außenklima sind zu berücksichtigen. Die
Anschlüsse zum Baukörper müssen den Anforderungen aus
Wärme-, Schall- und Feuchteschutz gerecht werden.
Die Anforderungen an die Anschlussfugenausbildung sind
in DIN 4108-7, DIN 4109 sowie DIN 18355 enthalten.
Für nähere Informationen wird der Leitfaden zur Montage
der RAL-Gütegemeinschaften Fenster und Haustüren,
Frankfurt a. M. empfohlen.
Dichtungsfolien werden an dem Blendrahmen befestigt und
sind bis auf den tragenden Baukörper zurückzuführen und
dort zu verkleben. Die Folienbreite beträgt umlaufend
mind. 250 mm. Innere und äußere Abdichtung sind in
Ihrer Diffusionsdichtigkeit auf einander abgestimmt als
System eines Herstellers zu wählen.
Anschluss Tür oben und seitlich
Die Elemente sind in der Rohbauöffnung der Holrahmenbauweise einzubauen und mit Laschen zu befestigen.
Anschlussfugenabdichtung mittels Dichtfolien
außenseitig diffusionsoffen / raumseitig
mit Silikon diffusionsdicht und überputzbar. Der Zwischenraum ist vollvolumig mit Dämmstoff zu füllen.
Anschluss Tür unten
Am Fußpunkt erfolgt Montage Sockelprofil in Höhe 60 mm mit Anschlagkante mit Winkeln direkt auf der Decke der Holzrahmenbauweise,
Der Abstand zur Oberkante Rohbauinnenkante von Unterkante Fensterelement beträgt ca. 100 mm.
Anschlussfugenabdichtung raumseitig mittels Dichtfolie
diffusionsdicht und überputzbar auf die freigelegte Bestandsdecke.
Außenseitig erfolgt die Abdichtung mit EPDM-Dichtungsbahn auf die angrenzende, neue Stahlbetonschwelle verklebt. Die Dichtungsbahn ist auch seitlich bis 30 cm um die Ecke herum auszuführen.
Die Dichtung ist gegen Abrutschen zu verwahren.

Beschläge
--------------
Wichtig ist die Einhaltung der vorgegebenen Geometrie aufgrund der baugleichen Ausführung der Beschläge an allen Fenster- und Türelementen.

zertifizierte Produktion nach EN 15804 EMAS

Allgemeine Beschreibung:
- geprüft nach DIN 18273
- Gebrauchs-Kategorie 4  DIN EN 1906
- Türgriffe fest/drehbar gelagert mit Rückholfedern
- Steckgriff-Verbindung mit Kugel-Arretierung
- wartungsfreie Gleitlager
- Antipanik-Vollstift
- Unterkonstruktion aus Stahl mit Stütznocken
- Befestigung: verdeckt, durchgehend
- Türgriffe mit Stahlkernen

Schutzbeschlag Wechselgarnitur Rohrrahmentür/
Innenseite:
- 1x Dücker in C-Form-Griff,  Griff zurückgebogen zu Fensterrahmen, hier nach DIN EN 179,
nachfolgende Maße in mm sind ca.-Maße:
Handhabe Länge 160 mm verkröpft, Drückerhalslänge 60 mm,
einteilige Abdeckung mit Befestigung in Clipstechnik
Unsichtbare Verschraubung,
unsichtbare Drückerführung (Führungslager),
- 1x verkröpfter Rahmentürdrücker mit Ovalrossette und PZ Rosette 32,5 x 70 mm,

Außenseite:
- Kugelknauf in Durchmesser 50 mm, Aufbaustärke ca. 78,5 mm,
- 1x Schutzrossette in Schutzklasse S4-ZA 36 x 79 mm für Rahmentüren, PZ-gelocht
- Schutzbeschlag für Türen RC3, ES2-ZA (DIN 18257)

Material: jeweils Edelstahl, Werkstoff 1.4301,
Oberfläche: poliert,

Werkstattplanung
-----------------------
Werkstattzeichnungen und Pläne im Maßstab von 1:1, 1:2,
1:10 sind zu jedem Türelement gesondert herzustellen
und auszureichen, mit Darstellung der Lage und
Anordnung der Einbauteile und Beschläge, in denen die
verwendeten Profile und Anschlüsse sowie die
Einbaudetails ersichtlich und nachvollziehbar sind,
Teilung vermaßt, Liste mit Eigenschaften und
Darstellung von Öffnungsfunktionen.
Ausreichung rechtzeitig zur Einhaltung der
abgeforderten Ausführungstermine.

Beschlagsmontage
-------------------------
Aufgrund der großen Anlieferzeiten, können die Beschlagsmontagen mit den Rahmen montiert werden. Die Beschläge sind entsprechend zu schützen. Der Schutz muss bauseits und zeitversetzt wieder entfernt werden können. Der Schutz sollte die Abnahme der Funktionstüchtigkeit nicht beeinträchtigen bzw. im Anschluss montiert werden.

Oben beschriebener Hinweis betrifft die Positionen1.5.10 bis 1.5.120.

SYSTEMBESCHREIBUNG ALU-ROHRRAHMENFENSTER
============================================
Hochwärmegedämmtes Aluminium Fenster-System mit 75 mm Grundbautiefe.
KONSTRUKTIONSMERKMALE:
-------------------------------------------
Außen flächenbündige Fensterkonstruktion mit dreiseitiger Stegkonstruktion zur Vermittlung zwischen Fensterrahmen und Außenkante hinterlüftete Fassade.
Die Verbundleisten sind mit Schaumdämmstoff für hohe Wärmedämmung ausgestattet.
Die Fensterflügelprofile sind mit geteilten Verbundleisten bestückt.
Das System ist mit rechteckigen Glasleisten auszustatten.
Für den erhöhten Wärmeschutz sind Verglasungsdichtungen mit Fahnen einzusetzen.
Der untere Abschluss ist mit einer Aluminium-/Kunststoff- Anschlagschwelle, Höhe 20 mm und einem Dichtungssystem für den Dichtschluss bei einem Prüfdruck bis 150 PA nach DIN EN 12208 auszustatten.

Profilbautiefen:
Blendrahmen 75 mm
Flügelrahmen flächenbündig 75 mm

Profilansichtsbreiten:
Blendrahmen, seitlich und oben 69 mm,
Flügelrahmen (nach außen öffnend) 125 mm
Die Fensterflügel sind mit einem 4-seitig umlaufenden,
auf Gehrung gefertigten Flügelprofil auszuführen.

BESCHICHTUNG:
------------------------
Pulverbeschichtung nach Bemusterung und Angabe AG
nach RAL 7006 Beigegrau,
STATISCHE ANFORDERUNGEN:
---------------------------------------------
Windlastwiderstand nach DIN EN 12210: Klasse C3,
Schlagregendichtheit nach DIN EN 12208: Klasse 5A,
Luftdurchlässigkeit nach DIN EN 12207: Klasse 2,
max. Durchbiegung der freitragenden Rahmenteile 1/300xl,
Winddruck auf  Außenbauteile nach DIN 1055, Teil 4,
Angaben für Gebäude mit rechteckigem Grundriss,
Windzone: 2,
Geländekategorie: Binnenland (Stadt),
Gebäudehöhe h: 9,26 m,
Gebäudebreite b: ca. 15 m,
Gebäudetiefe d: ca. 12,3 m,
Höhe OKFFB über NN ~1.800 m
WÄRMESCHUTZ:
-------------------------
Das Prinzip der Wärmedämmung ist für die gesamte
Konstruktion einzuhalten. Forderung nach EnEV
Wärmeschutz der Elemente (Uw) nach DIN EN ISO
10077-1,DIN 4108-4, (Februar 2002) bestehend aus
Verglasung, Rahmen und Randverbund:
Ud,bw <=2,00 W/m2K,
Es wird eine maßabhängige Berechnung / Nachweis für
jedes Fensterelement gemäß DIN 4108 / DIN EN 10077-1
gefordert.
EINBRUCHSCHUTZ:
-----------------------------
Nachweis der Widerstandsklasse RC4 nach DIN EN 127 mit
Prüfzeugnis für das eingebaute Gesamtelement inkl. alle
Zubehörteile und Befestigungsmaterialien und Art der
Befestigung.

VERGLASUNG:
---------------------
Der Scheibenaufbau ist gemäß der Statik der Gesamtkonstruktion zu wählen. Die Angaben stellen
Mindestforderungen dar, notwendige Abweichungen sind
einzukalkulieren.
Für alle Verglasungen wird ein Kunststoffrandverbund in
der Farbe weiß gefordert.
2-Scheiben-Isolier-Glas,
Durchwurfhemmung P4A nach EN 356,
beidseitig bruchsicher
Verglasung mit Splitterschutz
Ug <=1,2 W/m²K
Gesamtenergiedurchlass: g = ca. 50%
Glasart innen: VSG
Glasart außen: VSG P4A nach EN 356
BÄNDER:
---------------
Alle Beschläge sind für den Einsatz der in gesonderten
Positionen beschriebenen Fensteroliven vorzurichten.
Der Einsatz der beschriebenen Oliven ist erforderlich,
um bei allen Fenster- und Türelementen (Metall- und
Holzfenster sowie Innentüren) aufeinander im Design
abgestimmte Oliven / Drücker auszuführen.
Wartungsarme Rollenfensterbänder RC4
Dreiteilige Aluminium-Rollenfensterbänder zugelassen für
den Einbau in geprüfte Elemente der Widerstandsklasse
RC4 nach DIN EN 1627, mit einer Abmessung von 22 x 200
mm, für Flügellasten bis 250 kg,
mit Stiftsicherung für Angriff von Bandseite,
Oberfläche pulverbeschichtet nach RAL wie Fensterelemente
Die gesamte Technik für die sichere Verankerung und die
Feinjustierung ist im Falz angeordnet. Ohne den
Flügel auszuhängen, kann eine Feinjustierung
vorgenommen werden.
Gebrauchsklasse nach DIN EN 1935: Klasse 4
Korrosionsschutz nach DIN EN 1670: Klasse 4
Bandklasse nach DIN EN 1935: Klasse 14
Mechanische Beanspruchung nach DIN EN 12400: Klasse 8
BAUWERKSANSCHLÜSSE
--------------------------------------
Zum Leistungsumfang gehört die Ausbildung aller inneren
und äußeren Bauwerksanschlüsse wie nachfolgend
beschrieben.
Die Anschlüsse sind entsprechend den Detailzeichnungen
des Architekten auszuführen.
Die bauphysikalischen Einwirkungen durch das Raumklima
und das Außenklima sind zu berücksichtigen. Die
Anschlüsse zum Baukörper müssen den Anforderungen aus
Wärme-, Schall- und Feuchteschutz gerecht werden.
Die Anforderungen an die Anschlussfugenausbildung sind
in DIN 4108-7, DIN 4109 sowie DIN 18355 enthalten.
Für nähere Informationen wird der Leitfaden zur Montage
der RAL-Gütegemeinschaften Fenster und Haustüren,
Frankfurt a. M. empfohlen.
Dichtungsfolien werden an dem Blendrahmen befestigt und
sind bis auf den tragenden Baukörper zurückzuführen und
dort zu verkleben. Die Folienbreite beträgt umlaufend
mind. 250 mm. Innere und äußere Abdichtung sind in
Ihrer Diffusionsdichtigkeit auf einander abgestimmt als
System eines Herstellers zu wählen.
Anschluss allseitig:
Die Elemente sind in der Rohbauöffnung der Holzrahmenbauweise einzubauen und mit Laschen zu befestigen.
Anschlussfugenabdichtung mittels Dichtfolien
außenseitig diffusionsoffen / raumseitig
mit Silikon diffusionsdicht und überputzbar. Der Zwischenraum ist vollvolumig mit Dämmstoff zu füllen.
Beschläge
--------------
Wichtig ist die Einhaltung der vorgegebenen Geometrie aufgrund der baugleichen Ausführung der Beschläge an allen Fenster- und Türelementen.

zertifizierte Produktion nach EN 15804 EMAS

Allgemeine Beschreibung:
- geprüft nach DIN 18273
- Gebrauchs-Kategorie 4  DIN EN 1906
- Griffe fest/drehbar gelagert mit Rückholfedern
- Steckgriff-Verbindung mit Kugel-Arretierung
- wartungsfreie Gleitlager
- Unterkonstruktion aus Stahl mit Stütznocken
- Befestigung: verdeckt, durchgehend
- Griffe mit Stahlkernen

zu montieren sind verschließbare Fenstergriffe,
gleiche Serie der Türbeschläge,

Material: jeweils Edelstahl, Werkstoff 1.4301,
Oberfläche: poliert,

Werkstattplanung
-----------------------
Werkstattzeichnungen und Pläne im Maßstab von 1:1, 1:2,
1:10 sind zu jedem Element bzw. Regeldetail gesondert herzustellen und auszureichen, mit Darstellung der Lage und
Anordnung der Einbauteile und Beschläge, in denen die
verwendeten Profile und Anschlüsse sowie die
Einbaudetails ersichtlich und nachvollziehbar sind,
Teilung vermaßt, Liste mit Eigenschaften und
Darstellung von Öffnungsfunktionen.
Ausreichung rechtzeitig zur Einhaltung der
abgeforderten Ausführungstermine.

Beschlagsmontage
-------------------------
Aufgrund der großen Anlieferzeiten, können die Beschlagsmontagen mit den Rahmen montiert werden. Die Beschläge sind entsprechend zu schützen. Der Schutz muss bauseits und zeitversetzt wieder entfernt werden können. Der Schutz sollte die Abnahme der Funktionstüchtigkeit nicht beeinträchtigen bzw. im Anschluss montiert werden.

Oben beschriebener Hinweis betrifft die Positionen 1.5.80 bis 1.5.120.

-Ende des Hinweis Textes-

**1.5.10 Aluminium-Aussentürelement, 1-flg**
*** EP-Aufgliederung gefordert
Wärmegedämmtes Aluminium-Türelement mit 75 mm Bautiefe
entsprechend Systembeschreibung und folgenden
EIgenschaften liefern und montieren,

Ausführung nach Detail,
Montage im OG1, Türnummer T.OG.01,
Einbau 10 cm hinter Außenkante Rohbau,
Eigenschaften:
- Wärmeschutz der Elemente Uw,bw <=2,0 W/m2K,
- Ausführung in Widerstandsklasse RC2 nach DIN EN 127 für Angriff von Bandseite,
mit Prüfzeugnis für das Gesamtelement,
- Flucht- und Rettungsweg nach DIN 179, Einhaltung von lichter Fluchtwegbreite von mindestens 90 cm,
- Abmessung ca.: 1260 mm x 2610 mm, zzgl. 75 mm Fußbodenaufbau,
- Aufteilung nach beiliegender Ansicht; nach außen aufschlagend, lichter Durchgang > 90 cm,
Ansichtsbreiten:
Blendrahmen: 3-seitig 69 mm + 25 mm Rahmenverbreiterung,
Sockelhöhe: 125 mm,
Ausstattung entsprechend Systembeschreibung:
- Bänder,
- Auflaufschwelle für schwellenlosen Übergang,
- Glaspaneel,
- verdeckte Kabelführung mit Kabelübergang,
- Bauwerksanschlüsse,
- Beschläge,
- Antipanikschloß in Fluchtrichtung/ nach außen aufschlagend,
selbstverriegelnd,
Zusatzausstattung:
- vorgerichtet für Türschließer (gesonderte Position)
- vorgerichtet für PZ, Einbau einer mechanischen Schließanlage erfolgt gesondert durch den AG,
Abrechnung nach St Außentür.
Menge: 1,000 St

**1.5.20 Einbauteile, Obentürschließer**
*** EP-Aufgliederung gefordert
Lieferung und Montage folgender Einbauteile in die vorbenannte Aluminiumaußentür:

Obentürschließer:
- Obentürschließer für die Montage an einflügligen Rohrrahmentüren, nach EN 1154 A, Größe 2 - 6, mit Gleitschiene, von vorn einstellbare Schließkraft, Schließgeschwindigkeit, mit Rastfeststelleinheit, Öffnungsdämpfung und Endschlag, mit optischer Größenanzeige, Normalmontage auf Türblatt/Gegenbandseite, mit Montageplatte,
- Farbton silberfarbig,
- Öffnungswinkel einstellbar (ca. 90 - 100 Grad)
- mit Rastfeststellung

Abrechnung nach St Obentürschließer.
Menge: 1,000 St

**1.5.30 Einbauteile, Türschwelle**
*** EP-Aufgliederung gefordert
Lieferung und Montage folgender Einbauteile in die vorbenannte Aluminiumaußentür:

Türschwelle:
- Länge: ca. 1,26 m bzw. über die gesamte Türbreite,
- Ausführung als Flachschwelle inkl. passender Türabdichtung, die sich beim Schließen der Tür automatisch absenkt,
- zur Herstellung eines schwellenlosen Notausgangs, entsprechend ASR,
- Entwässerung von der Türschwelle wegführend vom Gebäude,
- Höhe der Schwelle im Bezug OKFF max. 5 mm,
- passend zu Türsystem,

Abrechnung nach St Türschwelle.
Menge: 1,000 St

**1.5.40 Einbauteile, Nachtrömelement**
*** EP-Aufgliederung gefordert
Lieferung und Montage folgender Einbauteile in die vorbenannte Aluminiumaußentür:

Nachströmelement:
- Einbau in T.OG.01 (Außentür), Sturzbereich,
- passend zu Türsystem, inkl. Verkleidungsset,
- dezentrales türintegriertes Lüftungssystem für Zuluft/ Abluft, mit Wärmerückgewinnung bis zu 80%,
- Maße bxhxt: ca.1260 x 110 x 345 mm
- Ansichtsbreite: 110 mm,
- Luftwechselrate: 24 - 144 max.,
- Filterklasse G3,
- Schlagregendichte: Klasse 9A,
- Betriebsgrenze: -15°C,
- Normschallpegeldifferenz Dn,e,w max., geschlossen: 50 db(A),
- Tastenbedienung mit Knopf-Zellen-Batterie,
- wartungsarm, Lüftungseinheit ist herausnehmbar und austauschbar, Komponenten sind direkt zugänglich, entsprechend VDI 6022,
- U-Wert, entsprechend EN ISO 10077-2: 1,0 W/m2K
- Netzanschluss 230V muss bis Übergabedose (Aufputz) 50cm aus Laibung geführt werden, Montageort: an Flurwand +2,20 m OKFF, Leitungsverlegung von Türelement bis Übergabe + Übergabedose selbst sind Leistung des AN,

Abrechnung nach St Türschwelle.
Menge: 1,000 St

**1.5.50 Sonderzubehör, Leibungsblech**
*** EP-Aufgliederung gefordert
Lieferung und Montage folgendem Sonderzubehör in die vorbenannte Aluminiumaußentür:

1 Stück Leibungsblech:
- 3-seitig umlaufend,
- zur Abdeckung der äußeren Leibung,
- am Sturz mit Tropfkante,
- in RAL 7006 analog Türelement,
- in Tiefe 12 cm,
- in Abwicklung 261 + 126 +261 cm,

1 Stück Folierung
- Sonnenschutzfolie Innen an der Verglasung,
- 26 % Reflexion und 99 % UV -Reduzierung,
- in Abmessung ca. 83,5 x 2,27 m,

1 Stück Einhangblech
- Montage am unteren Türanschluß Außen,
- Stahlblech verzinkt, 3-fach gekantet,
- in Abwicklung 30 + 130 + 30 + 10 mm,

Preis beinhaltet 1 Stück Sonderzubehör
Menge: 1,000 St

**1.5.60 Sonderzubehör, Folierung**
*** EP-Aufgliederung gefordert
Lieferung und Montage folgendem Sonderzubehör in die vorbenannte Aluminiumaußentür:

Folierung
- Sonnenschutzfolie Innen an der Verglasung,
- 26 % Reflexion und 99 % UV -Reduzierung,
- in Abmessung ca. 83,5 x 2,27 m,

Abrechnung nach St Folierung.
Menge: 1,000 St

**1.5.70 Sonderzubehör, Einhangblech**
*** EP-Aufgliederung gefordert
Lieferung und Montage folgendem Sonderzubehör in die vorbenannte Aluminiumaußentür:

Einhangblech
- Montage am unteren Türanschluß Außen,
- Stahlblech verzinkt, 3-fach gekantet,
- in Abwicklung 30 + 130 + 30 + 10 mm,

Abrechnung nach St Einhangblech.
Menge: 1,000 St

**1.5.80 Aluminium-Fensterelement, 3-flg**
*** EP-Aufgliederung gefordert
4 Stück wärmegedämmte Aluminium-Fensterelemente mit 75 mm Bautiefe, entsprechend Systembeschreibung und folgenden Eigenschaften liefern und montieren,

Ausführung entsprechend Architektenplan Regeldetail Fensterband Gebäude B, Montage im OG1, Fensternummern F.OG.01, 02, 03 und 04, Einbau bündig mit der Außenkante der Tragkonstruktion (Außenwand), einschließlich Übergang zwischen Fensterrahmen und Vorderkante hinterlüftet Fassade (gesondert beschrieben),
Eigenschaften:
- Glashalteleiste auf Rauminnenseite,
- 3-seitiges Stegblech in RAL 7006 zur Vermittlung Übergang Fassade (gesondert beschrieben),
- Oberflächenbeschichtung RAL 7006 Beigegrau,
- abschließbarer Fenstergriffe,
- eine Schließung für alle Fenstergriff inkl. Lieferung von 5 Schlüsseln,
- Verglasung Durchwurfhemmend P4A nach EN 356/ VSG,
- Verglasung mit Splitterschutz,
- Größe Rettungsfenster min. 0,90 x 1,20 m im lichten,
- Sonnenschutzfolie, Innenmontage, 26% Reflektion, UV-Reduzierung 99% (gesondert beschrieben),
- außen Fensterblech, Tropfkante min. 2 cm vor Vorderkante
der Fassade, Beschichtet in RAL 7006 Beigegrau,
- Fensterbank innen, Holzwerkstoff, Farbe RAL 9010 oder nach Wahl des AN, Holzwerkstoff mit
Beschichtung aus Melaminharz, Kanten gefast, Seite mit ABS-Kantenbeschichtung,
- Widerstandsklasse RC4 nach DIN EN 127/ P6B nach EN 356/ VSG mit Prüfzeugnis. Alle verwendeten
Beschläge, Bänder, Schlösser und Befestigungsmittel zugelassen für die Verwendung in Türen der Widerstandsklasse RC4,
- Wärmeschutz der Elemente Uw,bw <=2,0 W/m2K,
- Abmessung je ca.: 1640 mm x 2800 mm, mit 3-Teilung, äußere Fenster spiegelverkehrt in gleicher Abmessung,
Ansichtsbreiten:
Blendrahmen: 3-seitig ca. 69 mm,
Flügelrahmen: ca. 95 mm,
Sockelhöhe: ca. 125 mm,
Ausstattung entsprechend Systembeschreibung:
- Bänder,
- Verglasung
- Bauwerksanschlüsse,
- Beschläge, hier je 3 abschließbare Fenstergriffe,

Abrechnung erfolgt nach St Fensterelement.
Menge: 4,000 St

**1.5.90 Sonderzubehör, Stegblech**
*** EP-Aufgliederung gefordert
Lieferung und Montage folgendem Sonderzubehör in die vorbenannte 4 Aluminiumfensterelemente:

4 Stück Leibungsblech:
- 3-seitig umlaufend,
- zur Abdeckung der äußeren Leibung,
- am Sturz mit Tropfkante,
- in RAL 7006 analog Türelement,
- in Tiefe 12 cm,
- in Abwicklung 164 + 280 +164 cm,

Abrechnung nach St Stegblech.
Menge: 4,000 St

**1.5.100 Sonderzubehör, Sonnenschutzfolie**
*** EP-Aufgliederung gefordert
Lieferung und Montage folgendem Sonderzubehör in die vorbenannte 4 Aluminiumfensterelemente:

Folierung (an je 3 Scheiben)
- Sonnenschutzfolie Innen an der Verglasung,
- 26 % Reflexion und 99 % UV -Reduzierung,
- in Abmessung 2x ca. 54 x 141 cm und 1x 131 x 141 cm,

Abrechnung nach St Folierung pro Fenster.
Menge: 4,000 St

**1.5.110 Sonderzubehör, Fensterbank Außen**
*** EP-Aufgliederung gefordert
Lieferung und Montage folgendem Sonderzubehör in die vorbenannte 4 Aluminiumfensterelemente:

Fensterbank Außen
- Montage am unteren Fensteranschluß Außen,
- Stahlblech verzinkt, 3-fach gekantet,
- in Abwicklung 30 + 300 + 30 + 10 mm,
- in Breite 4x je ca. 280 cm,

Abrechnung nach St Fensterbank Außen.
Menge: 4,000 St

**1.5.120 Sonderzubehör, Fensterbank Innen**
*** EP-Aufgliederung gefordert
Lieferung und Montage folgendem Sonderzubehör in die vorbenannte 4 Aluminiumfensterelemente:

Fensterbank Innen
- Montage an Inennseite,
- aus Holzwerkstoff mit Beschichtung aus Melaminharz,
Kanten gefast, Seite mit ABS-Kantenbeschichtung,
- in Tiefe 90 mm,
- in Breite 4x je ca. 280 cm,

Abrechnung nach St Fensterbank Innen.
Menge: 4,000 St

#### Abschnitt 1.6 Stundenlohnarbeiten und Transport

*Hinweis: Hinweis Titel 1.6.*
Hinweis Transport
------------------------
Aufgrund der Ausführung der Leistung in Jerewan (Armenien) sind Transportleistungen für Materialien und vorgefertigte Elemente erforderlich.
Die Transporte sind als verplombte LKW-Transporte auszuführen. Die Transportplombe wird an der Ladefläche befestigt und dient der Vorbeugung von unbefugtem Zugriff, Diebstahl und Manipulationen. Jedem Transport ist eine exakte Liste der zu transportierenden Materialien beizufügen. Die Liste wird beim armenischen Zoll angekündigt und kontrolliert. Die Grenzkonstrolle erfolgt unmittelbar hinter der Ländergrenze. Diese Aufwendungen sind in den Einheitspreis einzukalkulieren.

Transportkosten für erforderliches Personal sind in die entsprechenden Einheitspreise einzukalkulieren.

Folgender Hinweis betrifft alle Positionen im Titel 1.6.

-Ende des Hinweis Textes-

**1.6.10 Baufacharbeiter-in sämtliche Kosten/Zuschläge**
*** EP-Aufgliederung gefordert
STLB-Bau 2025-04 091
Stundenlohnarbeiten durch Baufacharbeiter/-in
der Verrechnungssatz für die jeweilige Arbeitskraft umfasst sämtliche Aufwendungen wie Lohn- und Gehaltskosten, Lohn- und Gehaltsnebenkosten, Zuschläge, lohngebundene und lohnabhängige Kosten, sonstige Sozialkosten, Gemeinkosten, Wagnis und Gewinn.
Menge: 105,000 h
Leistungsbereichkatalog: 091

**1.6.20 Bauwerker-in sämtliche Kosten/Zuschläge**
*** EP-Aufgliederung gefordert
STLB-Bau 2025-04 091
Stundenlohnarbeiten durch Bauwerker/-in
der Verrechnungssatz für die jeweilige Arbeitskraft umfasst sämtliche Aufwendungen wie Lohn- und Gehaltskosten, Lohn- und Gehaltsnebenkosten, Zuschläge, lohngebundene und lohnabhängige Kosten, sonstige Sozialkosten, Gemeinkosten, Wagnis und Gewinn.
Menge: 130,000 h
Leistungsbereichkatalog: 091

**1.6.30 Transport**
*** EP-Aufgliederung gefordert
Organistation und Durchführung von Materialtransporten, per LKW-Transport ins nichteuropäische Ausland, Zielort: Jerewan, Armenien, einschließlich der Zuarbeit für Zollformularitäten (Ladeliste, Datum, etc.),  einschließlich aller zugehörogen Nebenleistungen,

Abrechnung nach Lademeter.
Menge: 65,000 m
